# HW Limmerstraße
Angebotsaufforderung (GAEB 90, DA83)
Projektbezeichnung: Kurztext
Währung: EUR
Auftraggeber: nur zur internen Verwendung

## Tief- und Rohrleitungsbau
Datum: 03.09.26

### 10 Die Vorbemerkungen nehmen Bezug auf die Titel und Untertitel dieses Leistungsverzeichnisses (Tiefbau) und sind vollumfänglich bei der Kalkulation und Ausführung von Leistungen zu beachten. Gliederung der Vorbemerkungen: 1000. Allgemeine Vorbemerkungen 1000.1. Begriffsdefinitionen Weitere Vorbemerkungen sind bei den jeweiligen Titeln angefügt. 1000. Allgemeine Vorbemerkungen 1000.1 Hinweise zu Kampfmitteln Der Großraum Hannover und das Stadtgebiet sind als kampfmittelgefährdetes Gebiet eingestuft. Vor der Ausführung von Bauleistungen hat der Auftragnehmer (AN) sich über die Verdachtsflächen beim Auftraggeber (AG) zu informieren. Bei der Bauausführung ist mit dem Antreffen von Kampfmitteln zu rechnen. Bei Verdachtsmomenten prüft eine Fachfirma die Fundstelle. In diesen Fällen ist die Fachfirma weisungsbefugt und kann die Arbeiten einstellen lassen. 1000.2 Wiederverwendung vorhandener Baustoffe Der AG hat sich in seinen Umweltleitlinien dem Ressourcenschutz verpflichtet. Grundsätzlich ist der Einsatz von Recyclingmaterial zu bevorzugen. Daher sind generell alle geeigneten, ausgebauten Baustoffe wiederzuverwenden. Hierzu werden nahezu alle Ausbaumaterialien für den Wiedereinbau im Baustellenbereich gelagert. Grundsätzlich trifft der AG die Entscheidung über die Verwertung der ausgebauten Materialien. Der nicht gefährliche Abfall ist von der Baustelle zu entfernen und ist nach den abfallrechtlichen Vorschriften vorrangig einer geeigneten und genehmigten Aufbereitungs-, Verwertungsanlage nach Wahl des AN zuzuführen. Die ordnungsgemäße Verwertung ist zu dokumentieren und dem AG nachzuweisen. 1000.3 Leitungsbestand im Bereich der Arbeitsstelle Der AN hat sich vor Aufnahme der Arbeiten genaue Kenntnisse über die Lage von Leitungen aller Art zu verschaffen. Beschädigungen, auch aus Unkenntnis, gehen zu Lasten des AN. Die im Rahmen dieser Vorerkundung erhaltenen gültigen Leitungspläne, nicht älter als 14 Kalendertage, sind an der Baustelle vorzuhalten. 1000.4 Lagerplätze des AG In den nachfolgenden Leistungsbeschreibungen werden vom AG benannte Lagerstätten, als Lagerplätze des AG bezeichnet. Nähere Angaben zu den Lagerstätten sind in den jeweils aktuellen ZTV enthalten. 1000.5 Begriffsdefinitionen, Allgemein Fahrbahnflächen: Fahrbahnen und Parkstreifen, Flächen in verkehrsberuhigten Bereichen und Fußgängerzonen, Grundstücke mit Verkehrsflächen für PKW- / LKW- Verkehr auf denen die StVO gilt (z.B. Parkplätze, Gewerbeflächen, ausgenommen sind private Hofauffahrten) Nebenanlagen: Geh- und Radwege, Geh- und Radwegüberfahrten, Grundstücke mit öffentlichem Publikumsverkehr (z.B. Schulhöfe, Vorplätze von Verwaltungsgebäuden, Parkanlagen, etc.) Grundstücksflächen ohne öffentliche und verkehrliche Nutzung sind: private Grundstücke, Grundstücke ohne Verkehrsflächen für PKW- / LKW-Verkehr auf denen die StVO gilt und ohne öffentlichen Publikumsverkehr (wie Vorgärten, Hofauffahrten, private Höfe, landwirtschaftlich genutzte Flächen etc.) Baugrube: Raum unterhalb der Geländeoberfläche, dessen Form dem im Untergrund gelegenen Teil eines zu errichtenden Bauwerks entspricht, zuzüglich des zur Herstellung des Bauwerks erforderlichen Arbeitsraumes. Sie wird nach unten durch die Baugrubensohle und zur Seite durch Böschung oder Baugrubenverbau begrenzt. Leitungsgraben: Graben mit senkrechten oder geböschten Wänden für das Verlegen von (Rohr-) Leitungen, zuzüglich des zur Herstellung von Einbauten erforderlichen Arbeitsraumes. Arbeitsräume: Zur Durchführung von Arbeiten, z. B. Schweißarbeiten an Rohrleitungen, Anbringung von Wärmedämmung unterhalb der Geländeoberfläche. Es ist i. d. R. ein freier Arbeitsraum zwischen der Außenseite des Bauwerks (einschließlich eventueller Verbaukonstruktionen) und der Baugrubenwand erforderlich. Arbeitsräume sind Teile von Baugruben oder Leitungsgräben. Lagerung von Aushub, Material sowie Auf- und Abbruchmaterial: Die in den Leistungspositionen verwendeten Begriffe "im Baustellenbereich lagern" und "im Baustellenbereich gelagert" beziehen sich auf einen Förderweg zwischen der Bereitstellungsfläche, Lagerfläche, Entnahmestelle und dem Einbau- oder Ausbauort innerhalb des Baustellenbereichs. Als Länge des Förderweges gilt die kürzeste zumutbare Wegstrecke zwischen Entnahme- und Lagerort bzw. Lager- und Einbauort. Quertransporte sowie alle für den Transport erforderlichen Aufwendungen sind im Einheitspreis einzurechnen. Darüber hinausgehende Transportwege sind nicht Bestandteil der jeweiligen Positionen und werden separat vergütet.

#### 10.10

##### 10.10.20

**10.10.20.01 Verkehrsrechtliche Anordnung**
StL-Nr. 210102001
Erwirken der verkehrsrechtlichen Anordnung bei den
zuständigen Behörden zur Verkehrssicherung im gesamten
Baustellenbereich, Erstellen aller erforderlichen
Unterlagen, wie Verkehrsleitpläne,
Verkehrszeichenpläne, weitere
erforderlichen Zeichnungen, Skizzen etc. unter
Berücksichtigung von Bauabschnitten und Darstellung von
Teilsperrungen.
Führen der erforderlichen Abstimmungsgespräche mit dem
AG und den Behörden.
Ausführung nur auf besondere Anordnung des AG.

Abrechnung: pauschal
Menge: 1,000 psch

**10.10.20.06 Koordination nach BaustellV**
StL-Nr. 210102006
Koordinierung der Maßnahmen gemäß § 3 der BaustellV und
 RAB 30
durch einen geeigneten Koordinator auf der Grundlage
der Planung
für die Ausführung des Bauvorhabens (Baubeschreibung
des AG).
Die Leistungsposition beinhaltet alle Aktivitäten gemäß
 BaustellV
für die Planung der Ausführung sowie für die Ausführung
 des Bauvorhabens,
die sich aus den Baustellenbedingungen ergeben.
Die Erstellung des SiGe-Planes und die Übermittlung der
 Vorankündigung sind,
falls erforderlich, in dieser Position enthalten.

Abrechnungseinheit: pauschal
Menge: 1,000 psch

##### 10.10.70

**10.10.70.01 Brücke, mobil, Fuß- u. Radweg, < = 1,5m Breite**
StL-Nr. 210107001
Brücke mit beidseitigem Geländer zum Überqueren von
Gräben für Fußgänger und Radfahrer, aufstellen,
betreiben, vorhalten, unterhalten und beseitigen,
einschl. erforderlicher Anrampungen.
Brücke aus Holz oder Metall
Belag aus Bohlen oder Platten
Breite: < = 1,50 m
Stützweite (lichte Grabenbreite): < = 2,00 m

Abgerechnet wird nach Stück aufgestellter Brücke.
Menge: 6,000 Stüc

**10.10.70.02 Brücke, mobil, Fuß- und Radweg, umsetzen**
StL-Nr. 210107002
Brücke mit beidseitigem Geländer zum Überqueren von
Gräben für Fußgänger und Radfahrer, innerhalb des
Baustellebbereichs umsetzen.

Abgerechnet wird nach Stück umgesetzter Brücke.
Menge: 6,000 Stüc

**10.10.70.05 PKW / LKW Überfahrt, BK 30, Stützweite <= 2,00 m**
StL-Nr. 210107005
Überbrückung des Leitungsgrabens herstellen, vorhalten,
 betreiben, Rückbau, einschl. einlassen oder auflegen
der Brücke und gegen Verschieben sichern, inkl.
Straßenaufbruch und Anrampung.
Vor Baubeginn sind nach den örtlichen Gegebenheiten mit
 dem AG die Überbrückungsbereiche des Grabens sowie die
 erforderliche Brückenklasse festzulegen. Hierbei sind
die Anordnungen des Ordnungsamtes bzw. der jeweiligen
Straßenverkehrsbehörden zu berücksichtigen. Die Statik
für die Brückenkonstruktion ist Angelegenheit des AN.
Die Flächen der Brückenauflager sind in dem
Einheitspreis zu berücksichtigen.
Brückenklasse: 30
Stützweite (lichte Grabenbreite):  < = 2,00 m

Bei der Abrechnung sind die lichten Überbrückungslängen
(= Grabenbreite) sowie die Brückenbreite, gemessen in
Trassenachse, maßgebend.
Abgerechnet wird nach Überbrückungslänge
 (=Grabenbreite) x Brückenbreite in Quadratmeter.
Menge: 2,000 m²

**10.10.70.06 PKW / LKW Überfahrt BK 30, umsetzen**
StL-Nr. 210107006
Überfahrt aufnehmen und an anderer Stelle wieder
einbauen einschl. einlassen oder auflegen der Überfahrt
 und gegen Verschieben sichern.
Brückenklasse: 30

Bei der Abrechnung sind die lichten Überbrückungslängen
(= Grabenbreite) sowie die Brückenbreite, gemessen in
Trassenachse, maßgebend.
Abgerechnet wird nach Überbrückungslänge
 (=Grabenbreite) x Brückenbreite in Quadratmeter, je
Umsetzen.
Menge: 4,000 m²

##### 10.10.80

**10.10.80.04 Baumschutz großflächig, Schutzzaun**
StL-Nr. 210108004
Großflächiger Baumschutz als Schutzzaun im Bereich der
Baustelle, Baustelleneinrichtung und -zufahrt
herstellen, vorhalten, unterhalten und rückbauen, indem
 in 3 m Abstand vom Stamm mindestens 4 Pfosten in den
Boden gerammt werden.
OK Pfosten 180 cm über OK Gelände.
Die Pfosten sind mit Bohlen in ca. 100 cm Höhe über OK
Gelände zu versteifen und abzuspannen.

Abgerechnet wird nach Stück hergestelltem Baumschutz.
Menge: 7,000 Stüc

**10.10.80.06 Einbau von Dernoton oder gleichwertig**
StL-Nr. 210108006
Einbau von Dernoton oder gleichwertig als Wurzelschutz
auf Anordnung des AG zum Schutz von Leitungen Gas,
Wasser, Strom und Fernwärme gegen Durch- und
Umwurzelung.

Das Material wird vom AG gestellt.

Abrechnungseinheit: m³ Dernoton oder gleichwertig
Menge: 22,000 m³

#### 10.20 Im Rahmen des Aufbruchs von Oberflächenbefestigungen ist mit dem Vorhandensein von teerhaltigen Materialien zu rechnen. Bestätigt sich der Verdacht auf teerhaltige Materialien, sind die einschlägigen Vorschriften und Richtlinien zu beachten. (TRGS 519 u. 555, LAGA M 20, AVV,...) Bei der Ausführung von Asphaltfräsarbeiten muss eine Asbestanalyse vorliegen. Die Einhaltung der Arbeitssicherheitsbestimmungen gemäß TRGS 517 ("Asbest: Abbruch-, Sanierungs- und Instandhaltungsarbeiten") ist verpflichtend. Bei Oberflächenwiederherstellungen durch die Landeshauptstadt Hannover (LHH) sind bestimmte Baustoffe transportfähig auf Paletten zu lagern. Diese Paletten sind von den Lagerplätzen der LHH abzuholen. Der Transport der Paletten vom Lagerplatz zur Baustelle ist in den entsprechenden Einheitspreisen zu berücksichtigen. Der nicht gefährlicher Abfall ist von der Baustelle zu entfernen und vorrangig einer geeigneten und genehmigten Aufbereitungs- oder Verwertungsanlage nach Wahl des AN zuzuführen, einschließlich Entsorgungsgebühren. Die ordnungsgemäße Verwertung ist zu dokumentieren und gemäß Gewerbeabfallverordnung mengenmäßig pro Baustelle dem AG nachzuweisen.

##### 10.20.10

**10.20.10.02 Asphalt schneiden, > 15 cm Tiefe**
StL-Nr. 210201002
Asphaltbefestigung mit geeignetem Gerät geradlinig,
lotrecht  vollständig durchschneiden.
Zur Vermeidung von Staubentwicklungen, Ausführung nur
als Nassschnitt.
Asphaltstärke: > 15 cm
Abgerechnet wird nach Schnitttiefe in Zentimeter x
Schnittlänge in Meter.
Menge: 22876,540 cm*m

**10.20.10.06 Asphalt, D: > 20 - 30 cm aufbr., abfahren**
StL-Nr. 210201006
Asphaltbefestigung  aufbrechen, laden und abfahren.
Das Aufbruchgut ist durch den AN von der Baustelle zu
entfernen und einer Verwertung zuzuführen incl.
Gebühren.
Verwertungsklasse A gemäß RuVA-Stb
Abfallschlüsselnummer 17 03 02
Asphaltstärke: >20 ... 30 cm

Abrechnungseinheit: m3 aufgenommene Asphaltbefestigung.
Menge: 157,666 m³

**10.20.10.07 Asphalt, D: > 30 - 40 cm aufbr., abfahren**
StL-Nr. 210201007
Asphaltbefestigung  aufbrechen, laden und abfahren.
Das Aufbruchgut ist durch den AN von der Baustelle zu
entfernen und einer Verwertung zuzuführen incl.
Gebühren.
Verwertungsklasse A gemäß RuVA-Stb
Abfallschlüsselnummer 17 03 02
Asphaltstärke: > 30 ... 40 cm
Abrechnungseinheit: m3 aufgenommene Asphaltbefestigung.
Menge: 36,605 m³

##### 10.20.40 Bei der Ermittlung der Oberflächenbefestigungen von Platten- und Pflasterbelägen kann die mengenmäßig größere Materialposition als Abrechnungsgrundlage herangezogen werden. Eine Übermessung der kleineren Belagsart ist möglich, wenn sie technisch oder abrechnungstechnisch sinnvoll erscheint.

**10.20.40.01 Großpflaster in Sand aufnehmen, im Baustellenbereich lagern**
StL-Nr. 210204001
Großpflaster aller Art,  in verschiedenen Formaten
inkl. Bettungs und Fugenmaterial ausbauen und
aufnehmen, reinigen und sortieren, innerhalb der
Baustelle transportieren, abladen  und geordnet im
Baustellenbereich transportfähig lagern.
Nicht wiederverwendbare Steine und übriges Aufbruchgut
ist durch den AN von der Baustelle zu entfernen und
einer Verwertung zuzuführen.
Pflaster: Natur-Großpflaster aller Art und Formate
Pflasterstärke: > 12 cm
Bettungsmaterial: Sand / Splitt

Abrechnungseinheit: m2 aufgenommener Pflasterdecke
Menge: 13,000 m²

**10.20.40.05 Beton- / Klinkerpflaster in Sand aufnehmen, im Baustellenbereich lagern**
StL-Nr. 210204005
Beton- / Klinkerpflaster, auch als Verbundpflaster
verschiedener Art
inkl. Bettungs und Fugenmaterial ausbauen und
aufnehmen, reinigen und sortieren, wiederverwendbare
Steine sortenrein palettieren, innerhalb der Baustelle
transportieren, abladen  und geordnet im
Baustellenbereich transportfähig lagern.
Nicht wiederverwendbare Steine und übriges Aufbruchgut
ist durch den AN von der Baustelle zu entfernen und
einer Verwertung zuzuführen.
Pflaster: Klinker,-Beton-, und Verbundpflaster in
verschiedenen Formaten
Pflasterstärke < = 10 cm
Bettungsmaterial: Sand / Splitt

Abrechnungseinheit: m2 aufgenommener Pflasterdecke
Menge: 152,650 m²

**10.20.40.07 Beton- / Klinkerpflaster ausbauen, entsorgen**
StL-Nr. 210204007
Beton- / Klinkerpflaster, auch als Verbundpflaster
verschiedener Art
inkl. Bettungs- und Fugenmaterial ausbauen, anfallendes
 Aufbruchgut ist durch den AN von der Baustelle zu
entfernen und vorrangig einer geeigneten und
genehmigten Aufbereitungs-, Verwertungsanlage nach Wahl
 des AN zuzuführen incl. Gebühren.
Pflaster:  Klinker,-Beton-, und Verbundpflaster in
verschiedenen Formaten
Pflasterstärke: < = 10 cm
Bettungsmaterial: Sand, Splitt, Mörtel, Beton

Abrechnungseinheit: m2 aufgenommener Pflasterdecke
Menge: 40,000 m²

##### 10.20.50

**10.20.50.01 Gosse / Bandreihe aus Pflaster in Beton ausbauen, entsorgen**
StL-Nr. 210205001
Gossenbefestigung oder Bandreihe aus Beton- / Klinker-
/
Natursteinpflaster aller Formate inkl. aller
Unterbauten
ausbauen, anfallendes Aufbruchgut ist durch den AN von
der Baustelle zu entfernen und vorrangig einer
geeigneten und genehmigten Aufbereitungs-,
Verwertungsanlage nach Wahl des AN zuzuführen incl.
Gebühren.
Pflasterformate: verschiedene Formate
Pflasterstärke < = 15 cm
Unterbau: Beton, Mörtel, Sand
Abrechnungseinheit: m2 aufgenommene Gossenbefestigung.
Menge: 92,242 m²

**10.20.50.03 Bordsteine 20 - 30 cm, ausbauen, im Baustellenbereich lagern**
StL-Nr. 210205003
Bordsteine - gerade oder gekrümmt - in Betonbettung mit
 Rückenstütze ausbauen,
ausbauen und aufnehmen, reinigen und sortieren,
wiederverwendbare Bordsteine sortenrein palettieren,
innerhalb der Baustelle transportieren, abladen  und
geordnet im Baustellenbereich transportfähig lagern
einschl. der erforderlichen Erd- und Abbrucharbeiten.
Nicht wiederverwendbare Steine und übriges Aufbruchgut
ist durch den AN von der Baustelle zu entfernen und
einer Verwertung zuzuführen incl.Gebühren.
Steintyp: Hoch-, Rund-, Flachbordsteine und Saumquader
Material: Beton, Naturstein
Breite: 20 - 30 cm
Rückenstütze: Beton
Bettung: Beton

Abrechnungseinheit:  Meter ausgebauter Bordstein.
Menge: 265,000 m

**10.20.50.04 Kantensteine 5 - 8 cm, ausbauen, im Baustellenbereich lagern**
StL-Nr. 210205004
Kantensteine - gerade oder gekrümmt - in Betonbettung
mit Rückenstütze
ausbauen und aufnehmen, reinigen und sortieren,
wiederverwendbare Bordsteine sortenrein palettieren,
innerhalb der Baustelle transportieren, abladen  und
geordnet im Baustellenbereich transportfähig lagern
einschl. der erforderlichen Erd- und Abbrucharbeiten.
Nicht wiederverwendbare Steine und übriges Aufbruchgut
ist durch den AN von der Baustelle zu entfernen und
einer Verwertung zuzuführen incl.Gebühren.
Steintyp: Tiefbord- und Einfassungssteine
Material: Beton, Naturstein
Breite: 5 - 8 cm
Rückenstütze: Beton
Bettung: Beton

Abrechnungseinheit:  Meter ausgebauter Kantenstein.
Menge: 2,000 m

##### 10.20.70 Grünflächen und sonstige

**10.20.70.02 Rasenfläche abheben, im Baustellenbereich lagern**
StL-Nr. 210207002
Rasenfläche abheben als Rasensoden, Rasensoden
im Baustellenbereich lagern und pflegen bis zum
Wiedereinbau.
Aushubtiefe: i.M. 15 cm

Abrechnungseinheit: m2 abgehobener Rasenfläche
Menge: 3,300 m²

##### 10.20.80 Ausbau Straßenausstattung, - möbel

**10.20.80.01 Verkehrsschild <= 1,0 m², mit Pfosten ausbauen, im Baustellenbereich lagern**
StL-Nr. 210208001
Verkehrsschild mit Befestigungsmaterial und
Pfosten, inkl. Fundament ausbauen und im
Baustellenbereich lagern.
Für den späteren Wiedereinbau ist der genaue Standort
zu dokumentieren.
Fundamentgrube verfüllen, Verfüllmaterial ist vom AN zu
 stellen.
Schildgröße: < = 1,0 m²

Abgerechnet wird nach Stück ausgebautem Verkehrsschild.
Menge: 8,000 Stüc

**10.20.80.02 Verkehrsschild > 1,0 -7,5 m2, mit Pfosten ausbauen, im Baustellenbereich lagern**
StL-Nr. 210208002
Verkehrsschild mit Befestigungsmaterial und
Pfosten, inkl. Fundament ausbauen und im
Baustellenbereich lagern.
Für den späteren Wiedereinbau ist der genaue Standort
zu dokumentieren.
Fundamentgrube verfüllen, Verfüllmaterial ist vom AN zu
 stellen.
Schildgröße: > 1,0 ...  7,5 m²

Abgerechnet wird nach Stück ausgebautem Verkehrsschild.
Menge: 2,000 Stüc

**10.20.80.04 Straßenmöbel / Verkehrseinrichtung ausbauen, im Baustellenbereich lagern**
StL-Nr. 210208004
Straßenmöbel, wie Bänke, Abfalleimer, Fahrradständer
und
Verkehrseinrichtungen wie Begrenzungspfähle, Poller
inkl. Fundament ausbauen, säubern und zur
Wiederverwendung innerhalb des Baustellenbereiches
lagern.
Für den späteren Wiedereinbau ist der genaue Standort
zu dokumentieren.

Abgerechnet wird nach Stück ausgebautem Straßenmöbel
bzw. Verkehrseinrichtung.
Menge: 6,000 Stüc

##### 10.20.90 Die Vergütung für die Transporte von Oberboden und Schottertragschichtmaterial wird nur dann gewährt, wenn die Stoffe sortenrein transportiert werden. Falls die Stoffe durchmischt transportiert werden (vom AG angeordnet), ist die Transportposition "Bodenmaterial laden und transportieren" aus dem Titel Erdarbeiten anzuwenden.

**10.20.90.09 Pflaster und Platten laden und entsorgen**
StL-Nr. 210209009
Pflaster und Platten, Naturstein aller Art, im
Baustellenbereich transportbereit lagernd,
laden und von der Baustelle entfernen.
Der nicht gefährliche Abfall ist von der Baustelle zu
entfernen, und  ist nach den abfallrechtlichen
Vorschriften vorrangig einer geeigneten und genehmigten
 Aufbereitungs-, Verwertungsanlage nach Wahl des AN
zuzuführen incl. Gebühren.
Die ordnungsgemäße Verwertung ist zu dokumentieren und
dem AG nachzuweisen.
Abfallschlüsselnummer nach AVV:  17 01 01 (Beton) oder
17 01 07 (Gemische aus Beton, Ziegeln, Fliesen und
Keramik mit Ausnahme derjenigen, die unter 17 01 06
fallen).
Abrechnungseinheit: m2 transportiertes Pflaster und
Platten
Menge: 22,250 m²

**10.20.90.11 Bordsteine laden, entsorgen**
StL-Nr. 210209011
Bordsteine aller Art im Baustellenbereich
transportbereit lagernd,
laden und von der Baustelle entfernen.
Der nicht gefährliche Abfall ist von der Baustelle zu
entfernen, und  ist nach den abfallrechtlichen
Vorschriften vorrangig einer geeigneten und genehmigten
 Aufbereitungs-, Verwertungsanlage nach Wahl des AN
zuzuführen incl. Gebühren.
Die ordnungsgemäße Verwertung ist zu dokumentieren und
dem AG nachzuweisen.
Abfallschlüsselnummer nach AVV:  17 01 01 (Beton) oder
17 01 07 (Gemische aus Beton, Ziegeln, Fliesen und
Keramik mit Ausnahme derjenigen, die unter 17 01 06
fallen).
Abrechnungseinheit:  Meter Bordsteinlängen.
Menge: 265,000 m

**10.20.90.13 Kantensteine 5-8 cm laden, entsorgen**
StL-Nr. 210209013
Kantensteine aller Art, Naturstein, im
Baustellenbereich transportbereit
lagernd, laden von der Baustelle entfernen.
Der nicht gefährliche Abfall ist von der Baustelle zu
entfernen, und  ist nach den abfallrechtlichen
Vorschriften vorrangig einer geeigneten und genehmigten
 Aufbereitungs-, Verwertungsanlage nach Wahl des AN
zuzuführen incl. Gebühren.
Die ordnungsgemäße Verwertung ist zu dokumentieren und
dem AG nachzuweisen.
Abfallschlüsselnummer nach AVV:  17 01 01 (Beton) oder
17 01 07 (Gemische aus Beton, Ziegeln, Fliesen und
Keramik mit Ausnahme derjenigen, die unter 17 01 06
fallen).
Material: Beton, Granit
Breite: 5 - 8 cm
Abrechnungseinheit:  Meter ausgebaute
Kantensteinlängen.
Menge: 2,000 m

#### 10.30 10300000 Erdarbeiten Die ATV DIN 18 300 "Erdarbeiten" gilt für das Lösen und Laden von "Boden" und "Fels". Damit verbunden ist die Beschreibung von Homogenbereichen für Boden und Fels. Die baustellenkonkrete Zuordnung der Homogenbereiche erfolgt auf der Grundlage der in den Anlagen "Homogenbereiche des AG" aufgeführten Kennwerte. Baumaßnahmen des "Kleinen Erdbaus" werden der Geotechnischen Kategorie 1 zugeordnet, für Baumaßnahmen des "Großen Erdbaus" gelten die Geotechnischen Kategorien 2 oder 3. Die Zuordnung zur jeweiligen Geotechnischen Kategorie erfolgt im Zuge der Planung/Projektierung. Sind umweltrelevante Inhaltsstoffe zu beachten, so sind diese bei der Einteilung in Homogenbereiche zu berücksichti-gen. Mit der ausdrücklichen Einbeziehung von "umweltrelevanten Inhaltsstoffen" wird klargestellt, dass ein mit Schadstoffen kontaminierter Boden, dessen Lösen, lagenweiser Abbau, Laden, Bereitstellen und Transport andere Schutzmaßnahmen, Schutzausrüstung oder gesonderte Untersuchungen vor dem Abtransport erfordert und von unbelasteten Boden derselben Baustelle abzugrenzen ist. In solchen Fällen müssen mindestens zwei Homogenbereiche definiert werden. Für die Einteilung des Baugrunds in Homogenbereiche ist die Zuordnung der erkundeten Schichten zu den Bodengruppen der DIN 18196 erforderlich. Die Zuordnung einer Schicht zum jeweils zutreffenden Homogenbereich nach Unterlagen des AG erfolgt dann in Abhängigkeit von der Bodengruppe nach DIN 18196, der Lagerungsdichte (nicht bindige Böden), der Konsistenz (bindige Böden) sowie des Stein- und Blockanteils. Auffüllungen aus natürlichen Böden werden unabhängig von den Bodengruppen, dem Homogenbereich A zugeordnet. Auffüllungen aus Fremdstoffen sind ebenfalls dem Homogenbereich A zuzurechnen. Oberböden bzw. Mutterböden sind entsprechend DIN 18300 und DIN 18320 losgelöst von den jeweiligen Bodengruppen dem Homogenbereich O zuzuordnen. Mineralischen Stoffe, die als Abfälle anfallen ,sind getrennt zu sammeln, zu befördern und nach Maßgabe des Kreislaufwirtschaftsgesetzes vorrangig der Vorbereitung zur Wiederverwendung oder dem Recycling zuzuführen. Die Abfallfraktionen sind dazu einer Aufbereitungsanlage zuführen, die gleiche mineralische Stoffe aufbereitet. Dies gilt nicht für Bodenmaterial das ohne Aufbereitung, gemäß Klassifizierung, ordnungsgemäß und schadlos verwertet werden kann. Hier sind die Anforderungen an die Bereitstellung, Wiederverwendung und den Einbau einzuhalten.

##### 10.30.10

**10.30.10.01 Suchschachtung zur Lagefeststellung, maschinell**
StL-Nr. 110301001
Bodenaushub zur Feststellung der Lage von Leitungen,
Kabeln, Vermarkungen, Hindernissen und dgl., Aushub im
Baustellenbereich lagern.
Ausführung maschinell, einschl. aller Erschwernisse.
Stellen markieren, sichern, dokumentieren, incl.
Vorbereitung für Entnahme einer Bodenprobe.
Boden wieder einbauen und verdichten.
Gilt für alle Homogenbereiche für Boden gemäß
Unterlagen des AG
Aushubtiefe < = 2,5 m
Ausführung nur auf besondere Anordnung des AG.

Abrechnungseinheit: m3  Bodenaushub
Menge: 3,400 m³

**10.30.10.02 Suchschachtung zur Lagefeststellung, Handarbeit**
StL-Nr. 110301002
Bodenaushub zur Feststellung der Lage von Leitungen,
Kabeln, Vermarkungen, Hindernissen und dgl., Aushub im
Baustellenbereich lagern.
Ausführung in Handarbeit einschl. aller Erschwernisse.
Stellen markieren, sichern, dokumentieren, incl.
Vorbereitung für Entnahme einer Bodenprobe.
Boden wieder einbauen und verdichten.
Gilt für alle Homogenbereiche für Boden gemäß
Unterlagen des AG
Aushubtiefe <= 2,5 m
Ausführung nur auf besondere Anordnung des AG.

Abrechnungseinheit: m3 Bodenaushub
Menge: 2,500 m³

##### 10.30.20 10302000. Leitungsgräben Die Abmessungen der Leitungsgräben bestimmen sich aus den vereinbarten Vorschriften, Regelwerken und Normen. Punktuelle (örtliche begrenzte) Überschreitungen dieser Maße in Tiefe und / oder Breite (örtliche Vertiefungen, örtliche Verbreitungen), die nicht mehr als 10 % des ausgeschriebenen Einzelmaßes in Tiefe und / oder Breite überschreiten werden übermessen. Bei (erforderlichen) Überschreitungen um mehr als 10 % wird das gesamte Grabenprofil aufgemessen. Bei der Anwendung der einzelnen Leistungspositionen gilt, sobald ein der angegebenen Parameter (Breite, Tiefe) überschritten wird (unter Berücksichtigung o.g. Einschränkung), gilt die Leistungsposition mit der nächst höheren Staffelgröße.

**10.30.20.02 Leitungsgraben, B <= 0,8 m, T <= 1,25, im Baustellenbereich lagern**
StL-Nr. 110302002
Bodenaushub für Leitungsgraben und Schächte lösen  und
Material bei Eignung für den späteren Wiedereinbau
außerhalb des Grabens im Baustellenbereich lagern.
Nicht wiederverwendungsfähiges Material gesondert als
Haufwerk im Baustellenbereich lagern, für eine mögliche
 Haufwerksprobenahme nach LAGA.
Verbauarbeiten werden gesondert vergütet.
Grabenbreite: <= 0,8 m
Tiefe: <= 1,25 m
Homogenbereich A, B2, B3 und B4, Beschreibung gemäß
Unterlagen des AG

Abrechnungseinheit:  m3 Bodenaushub
Menge: 4,060 m³

**10.30.20.04 Leitungsgraben, B > 0,8 m, T > 1,75 - 2,50 m, im Baustellenbereich lagern**
StL-Nr. 110302004
Bodenaushub für Leitungsgraben und Schächte lösen und
Material bei Eignung für den späteren Wiedereinbau
außerhalb des Grabens im Baustellenbereich lagern.
Nicht wiederverwendungsfähiges Material gesondert als
Haufwerk im Baustellenbereich lagern, für eine mögliche
 Haufwerksprobenahme nach LAGA.
Verbauarbeiten werden gesondert vergütet.
Grabenbreite: > 0,8 m
Tiefe:> 1,75 ... 2,5 m
Homogenbereich A, B2, B3 und B4, Beschreibung gemäß
Unterlagen des AG

Abrechnungseinheit:  m3 Bodenaushub
Menge: 1363,317 m³

**10.30.20.05 Leitungsgraben, B > 0,8 m, T > 2,50 - 3,50 m, im Baustellenbereich lagern**
StL-Nr. 110302005
Bodenaushub für Leitungsgraben und Schächte lösen  und
Material bei Eignung für den späteren Wiedereinbau
außerhalb des Grabens im Baustellenbereich lagern.
Nicht wiederverwendungsfähiges Material gesondert als
Haufwerk im Baustellenbereich lagern, für eine mögliche
 Haufwerksprobenahme nach LAGA.
Verbauarbeiten werden gesondert vergütet.
Grabenbreite: > 0,8 m
Tiefe:> 2,50 ... 3,5 m
Homogenbereich A, B2, B3 und B4, Beschreibung gemäß
Unterlagen des AG

Abrechnungseinheit:  m3 Bodenaushub
Menge: 300,186 m³

**10.30.20.06 Leitungsgraben, B > 0,8 m, T > 3,50 - 5,00 m, im Baustellenbereich lagern**
StL-Nr. 110302006
Bodenaushub für Leitungsgraben und Schächte lösen  und
Material bei Eignung für den späteren Wiedereinbau
außerhalb des Grabens im Baustellenbereich lagern.
Nicht wiederverwendungsfähiges Material gesondert als
Haufwerk im Baustellenbereich lagern, für eine mögliche
 Haufwerksprobenahme nach LAGA.
Verbauarbeiten werden gesondert vergütet.
Grabenbreite: > 0,8 m
Tiefe: > 3,50 ... 5,0 m
Homogenbereich A, B2, B3 und B4, Beschreibung gemäß
Unterlagen des AG

Abrechnungseinheit:  m3 Bodenaushub
Menge: 77,760 m³

##### 10.30.30 10030003. Baugruben Die Abmessungen der Baugruben bestimmen sich aus den vereinbarten Vorschriften, Regelwerken und Normen. Punktuelle (örtliche begrenzte) Überschreitungen dieser Maße in Tiefe und / oder, Länge und Breite (örtliche Vertiefungen, örtliche Verlängerungen, örtliche Verbreitungen), die nicht mehr als 10 % des ausgeschriebenen Einzelmaßes in Tiefe und / oder Länge und Breite überschreiten werden übermessen. Bei (erforderlichen) Überschreitungen um mehr als 10 % wird das gesamte Grubenprofil aufgemessen.

**10.30.30.02 Baugrube, T > 1,25 - 1,75 m, herstellen**
StL-Nr. 110303002
Baugrube profilgerecht ausheben und Grobplanum
herstellen. Bodenmaterial bei Eignung für den späteren
Wiedereinbau außerhalb der Baugrube im
Baustellenbereich lagern.  Nicht
wiederverwendungsfähiges Material gesondert als
Haufwerk im Baustellenbereich lagern, für eine mögliche
 Haufwerksprobenahme nach LAGA.
Verbauarbeiten werden gesondert vergütet.
Tiefe > 1,25 ... 1,75 m
Homogenbereich A, B2, B3 und B4, Beschreibung gemäß
Unterlagen des AG

Abrechnungseinheit:  m3 Bodenaushub
Menge: 33,420 m³

**10.30.30.03 Baugrube, T > 1,75 m, herstellen**
StL-Nr. 110303003
Baugrube profilgerecht ausheben und Grobplanum
herstellen. Bodenmaterial bei Eignung für den späteren
Wiedereinbau außerhalb der Baugrube im
Baustellenbereich lagern.  Nicht
wiederverwendungsfähiges Material gesondert als
Haufwerk im Baustellenbereich lagern, für eine mögliche
 Haufwerksprobenahme nach LAGA.
Verbauarbeiten werden gesondert vergütet.
Tiefe > 1,75 m
Homogenbereich A, B2, B3 und B4, Beschreibung gemäß
Unterlagen des AG

Abrechnungseinheit:  m3 Bodenaushub
Menge: 262,710 m³

##### 10.30.40 10304000 Handschachtung (Zulage) Der Aushub in Handschachtung gilt für den Fall, dass Maschinenschachtung nicht möglich ist. Gelegentliches "Nachputzen" von maschinell hergestellten Gräben oder Baugruben gilt nicht als Handschachtung.

**10.30.40.01 Aushub in Handschachtung (Z)**
StL-Nr. 110304001
Aushub in Handschachtung als Zulage zu den
Bodenaushubpositionen für Leitungsgräben und Baugruben,
 bei Hindernissen und Einbauten etc., wenn
Maschinenschachtung nicht möglich ist.
Gilt für alle Homogenbereiche für Boden gemäß
Unterlagen des AG
Abrechnungseinheit: m3 Bodenaushub in Handschachtung,
als Zulage zum Bodenaushub.
Menge: 100,190 m³

##### 10.30.80

**10.30.80.02 Beton, Hindernis abbrechen > 0,1 m³ (Z)**
StL-Nr. 110308002
Abbruch von Hindernissen aus Beton, im Leitungsgraben
oder Baugrube, wie Wand und Fundamentteile aus Beton,
als Zulage zum Bodenaushub.
Anfallendes Material getrennt im Baustellenbereich
lagern.
Einzelgröße Hindernis: > 0,1 m³

Abgerechnet wird nach Kubikmeter Hindernis, als Zulage
zum Bodenaushub.
Menge: 0,800 m³

#### 10.31 10310000. Leitungen sichern Für alle Aufgrabungen bzw. Arbeiten im Bereich der Leitungstrassen ist beim entsprechenden Leitungsbetreiber vor Baubeginn eine Einweisung anzufordern. Arbeiten in Kabelnähe, wie Kabel freilegen, von Hand aufnehmen, aufhängen, umlegen und wiedereinbetten, dürfen nur nach Zustimmung des jeweiligen Leitungsbetreibers vorgenommen werden. Freigelegte Kabel müssen bis zum Zeitpunkt der Wiedereinbettung bauseits betriebssicher gelagert werden. Die Kabel sind mit Kabelträgern in der Verlegehöhe ohne nennenswerten Durchhang aufzuhängen. Abweichungen hiervon sind mit dem Leitungsbetreiber abzustimmen. Jede Beschädigung an Kabeln, auch geringfügige Druckstellen und Beschädigungen der Ummantelungen oder Kabelschutzeinrichtungen, ist sofort der Störungsannahme des Leitungsbetreibers zu melden. Der AG ist über einen solchen Vorfall zu informieren. Das Sichern von parallel laufenden oder kreuzenden Kabeln und Leitungen wird grundsätzlich vergütet. In den Einheitspreisen ist die Handschachtung für das Freilegen und Wiederverfüllen gemäß den jeweiligen Anforderungen der Leitungsbetreiber enthalten bzw. einzurechnen. Kabel- und Leitungspakete werden als eine Leitung vergütet. Die Zuordnung zu der Leistungsposition erfolgt anhand der Außenmaße des Leitungspaketes, gemessen an der weitesten Stelle. Die Position 10310005 findet nur Anwendung bei Querungen von Nebenanlagen mit Hausanschlussleitungen und dient zur Vereinfachung der Abrechnung der zu erbringenden Sicherungsleistung. Alle weiteren Leitungskreuzungen außerhalb der Nebenanlagen sind nach den Positionen 10310001 bis 10310004 zu berechnen

##### 10.31.00 Kein Text vorhanden.

**10.31.00.01 Sicherung Leitungskreuzungen, <= DA 100 mm**
StL-Nr. 110310001
Sicherungsmaßnahmen zum Schutz von Leitungen, Kabeln,
Dränagen und dergleichen an Leitungskreuzungen.
Sicherung von Einzelleitungen bis zum angegebenen
Außendurchmesser und Sicherung von mehreren,
unmittelbar beieinanderliegenden Leitungen bis zum
angegebenen Außendurchmesser des Leitungspaketes. Die
einzelnen Spartenträger sind sorgfältig zu sichern.
Alle Leitungen sind im Zuge der Wiederverfüllung
fachgerecht zu verlegen. Einschl. erforderlicher
Handschachtungen.
Leitungen und Leitungsbündel: <= DA 100 mm

Abgerechnet wird nach Stück Leitungskreuzung.
Menge: 33,000 Stüc

**10.31.00.02 Sicherung Leitungskreuzungen > DA 100 mm - DA 300 mm**
StL-Nr. 110310002
Sicherungsmaßnahmen zum Schutz von Leitungen, Kabeln,
Dränagen und dergleichen an Leitungskreuzungen.
Sicherung von Einzelleitungen bis zum angegebenen
Außendurchmesser und Sicherung von mehreren,
unmittelbar beieinanderliegenden Leitungen bis zum
angegebenen Außendurchmesser des Leitungspaketes. Die
einzelnen Spartenträger sind sorgfältig zu sichern.
Alle Leitungen sind im Zuge der Wiederverfüllung
fachgerecht zu verlegen. Einschl. erforderlicher
Handschachtungen.
Leitungen und Leitungsbündel: > DA 100 mm ...  DA 300
mm

Abgerechnet wird nach Stück Leitungskreuzung.
Menge: 18,000 Stüc

**10.31.00.03 Sicherung Leitungskreuzungen, > DA 300 mm - DA 1200 mm**
StL-Nr. 110310003
Sicherungsmaßnahmen zum Schutz von Leitungen, Kabeln,
Dränagen und dergleichen an Leitungskreuzungen.
Sicherung von Einzelleitungen bis zum angegebenen
Außendurchmesser und Sicherung von mehreren,
unmittelbar beieinanderliegenden Leitungen bis zum
angegebenen Außendurchmesser des Leitungspaketes. Die
einzelnen Spartenträger sind sorgfältig zu sichern.
Alle Leitungen sind im Zuge der Wiederverfüllung
fachgerecht zu verlegen. Einschl. erforderlicher
Handschachtungen.
Leitungen und Leitungsbündel: > DA 300 mm ...  DA 1200
mm

Abgerechnet wird nach Stück Leitungskreuzung.
Menge: 3,000 Stüc

**10.31.00.06 Sicherung parallele Leitungen DA <= 100 mm**
StL-Nr. 110310006
Sicherungsmaßnahmen zum Schutz von Leitungen, Kabeln,
Dränagen, Kabel- und Leitungspaketen und dergleichen,
die überwiegend parallel zur Grabenachse im Graben
verlaufen. Die einzelnen Spartenträger sind sorgfältig
zu sichern. Leitungen sind im Zuge der Wiederverfüllung
 mit Sand zu unterstopfen und zu umhüllen.  Einschl.
erforderlicher Handschachtungen und Verbauarbeiten.
Leitungen/Leitungspakete DA <= 100 mm

Abgerechnet wird nach Meter zu sichernde  Länge.
Menge: 14,000 m

##### 10.31.10 10311000 Leitungsrückbau (auch Gewerke bzw. Medien die nicht Auftragsinhalt sind) Der Rückbau von nicht mehr in Betrieb befindlichen Leitungen ist nur auf Anweisung des AG durchzuführen. Der Rückbau erfolgt, wenn die Leitungen der Neuverlegung im Wege sind. Vor der Ausführung hat sich der AN darüber zu informieren, dass die Leitungen abgeschaltet sind. Aufwände und Untersuchungen zur Feststellung des Betriebszustandes der Leitungen, das vollständige Abbrechen, Trennen und Zerkleinern in transportfähigen Längen ist in die Einheitspreise einzurechnen. Das ausgebaute Material bleibt im Besitz des Eigentümers und ist auf dessen Anordnung herzurichten. Das Material ist im Baustellenbereich nach Stoffgruppen getrennt zu lagern und für den Abtransport in vom AG bereitgestellte Container zu laden. Kleinmengen sind gemäß ZTV Umgang mit Abfall, Boden und Oberflächenaufbruch zur Zentralen Abfallsammelstelle (ZAS) des AG anzuliefern. Die Erdarbeiten werden gesondert vergütet.

**10.31.10.01 Kabel ausbauen, im Baustellenbereich lagern**
StL-Nr. 110311001
Ausbau von nicht mehr in Betrieb befindlichen Kabeln
wie Fernmeldekabel, Stromkabel etc.,
nach Stoffgruppen getrennt im Baustellenbereich lagern.
Ausführung nur auf besondere Anordnung des AG.

Abrechnungseinheit: Meter Kabellänge
Menge: 6,000 m

**10.31.10.02 Kabelformstein ausbauen, im Baustellenbereich lagern**
StL-Nr. 110311002
Kabelformstein mit bis zu dreizügigen Medien belegt
ausbauen, im Baustellenbereich lagern,
Wiederherstellung der Grabensohle.
Leitungen sichern wird gesondert vergütet.
Ausführung nur auf besondere Anordnung des AG.

Abrechnungseinheit: Meter Kabelformstein.
Menge: 4,000 m

##### 10.31.20 10312000. Verfüllen von Gräben und Baugruben Vor dem Verlegen der Medien ist die Grabensohle steinfrei und eben herzustellen. Kann die Steinfreiheit der Grabensohle nicht gewährleistet werden, wird auf Anordnung des AG eine untere Bettungsschicht eingebaut. Der Graben ist entsprechend tiefer auszuheben. Die Bettungsschicht und die restliche Verfüllung der Leistungszone ist mit steinfreiem, verdichtungsfähigem Material der Baustelle oder auf Anordnung des AG mit Sand auszuführen. Die Verfüllzone ist grundsätzlich mit dem ausgehobenen Material zu verfüllen. Ist das ausgehobene Material für die Verfüllung ungeeignet, wird es auf Anordnung des Auftraggebers ausgetauscht. Beim Verfüllen von Gräben und Baugruben ist die Güte der Verdichtung in Abstimmung mit dem AG und entsprechend der einschlägigen Vorschriften unter Verwendung des bauseits gestellten Formblattes des Auftraggebers nachzuweisen. Der Nachweis ist vor der Wiederherstellung der Oberflächenbefestigung zu erbringen. Bei Beanstandungen hat der AN die Mängel unverzüglich zu seinen Lasten abzustellen. Der obere Abschluss der Verfüllzone bildet das Planum für die Herstellung des Oberbaus. Die Verfüllhöhe ist mit dem AG und dem AN der die Oberflächenwiederherstellung ausführt abzustimmen.

**10.31.20.01 Leitungszone verfüllen, Material im Baustellenbereich gelagert**
StL-Nr. 110312001
Leitungszone verfüllen, geeignetes, steinfreies
Verfüllmaterial im Baustellenbereich lagernd,
profilgerecht einbauen schichtweise verfüllen und
verdichten.
Im Bereich der Leitungszonen ist steinfreies
Verfüllmaterial gemäß Werknorm des AG zu verwenden.
Einschl. einbauen und verlegen von Trassenwarnband für
ungeschützte Kabeltrassen. Das Trassenwarnband wird vom
 AG beigestellt.
Füllmaterial: Vorgabe gemäß Werknorm des AG oder des
Straßenbaulastträgers
Verdichtungsgrad: DPr. > 97 %

Abrechnungseinheit: m3 Verfüllmaterial
Menge: 761,483 m³

**10.31.20.02 Leitungsgraben verfüllen, Material im Baustellenbereich gelagert**
StL-Nr. 110312002
Leitungsgraben verfüllen, geeignetes Verfüllmaterial
im Baustellenbereich lagernd,
profilgerecht einbauen schichtweise verfüllen und
verdichten.
Im Bereich der Leitungszonen ist steinfreies
Verfüllmaterial gemäß Werknorm des AG zu verwenden.
Einschl. einbauen und verlegen von Trassenwarnband für
ungeschützte Kabeltrassen.
Das Trassenwarnband wird vom AG beigestellt.
Füllmaterial: Vorgabe gemäß Werknorm des AG oder des
Straßenbaulastträgers
Verdichtungsgrad: DPr. > 97 %

Abrechnungseinheit: m3 Verfüllmaterial
Menge: 963,491 m³

**10.31.20.03 Baugruben verfüllen, Material im Baustellenbereich gelagert**
StL-Nr. 110312003
Baugruben verfüllen, geeignetes Verfüllmaterial  im
Baustellenbereich lagernd,
profilgerecht einbauen schichtweise verfüllen und
verdichten.
Im Bereich der Leitungszonen ist steinfreies
Verfüllmaterial gemäß Werknorm des AG zu verwenden.
Einschl. einbauen und verlegen von Trassenwarnband für
ungeschützte Kabeltrassen.
Das Trassenwarnband wird vom AG beigestellt.
Füllmaterial: Vorgabe gemäß Werknorm des AG oder des
Straßenbaulastträgers
Verdichtungsgrad: DPr. > 97 %
Abrechnungseinheit: m3 Verfüllmaterial
Menge: 282,030 m³

##### 10.31.30

**10.31.30.01 Recycling-Sand liefern**
StL-Nr. 110313001
Verdichtungsfähigen Recyclingsand von der vom
Auftraggeber genannten Recyclinganlage frei Baustelle
liefern einschließlich abladen und verteilen auf der
Baustelle.
Recyclingsand nach Werknorm des AG
Transportentfernung: Lagerplatz nach Angabe des AG
(vgl. Vorbemerkungen) - Baustelle

Abgerechnet wird nach Kubikmeter Recyclingsand.
Menge: 736,320 m³

**10.31.30.02 Natursand liefern**
StL-Nr. 110313002
Natursand liefern und abladen, einschl. verteilen auf
der Baustelle.
Natursand nach Werknorm des AG

Abgerechnet wird nach Kubikmeter Natursand.
Menge: 736,320 m³

##### 10.31.60

**10.31.60.01 Boden zur Bereitstellungsfläche des AN transportieren**
StL-Nr. 110316001
Boden zur Bereitstellungsfläche des AN transportieren.
Boden, der nicht im Baustellenbereich gelagert werden
kann oder nach Auflagen der Verkehrsbehörden nicht
gelagert werden darf zu einer vom AN festzulegenden
Bereitstellungsfläche bis zu einer einfachen Entfernung
 von 2 km fahren.
Bei gemischt- und feinkörnigen Böden während der
Lagerung mit geeigneten Mitteln vor Wasserzutritt
schützen. Inkl. Gebühren und Vorhaltung der
Bereitstellungsfläche, Leistung einschl. aller Lade-
und Abladevorgänge sowie der Hin- und Rücktransporte
zum Bereitstellungsfläche bzw. zum Baustellenbereich.
Ausführung nur auf besondere Anordnung des AG.

Abrechnungseinheit: m3 Boden
Menge: 534,642 m³

**10.31.60.02 Boden entsorgen, LAGA Z0**
StL-Nr. 110316002
Boden mit Zuordnungswert Z0 entsorgen (Einstufung nach
LAGA M20)
Unbrauchbaren / überschüssigen Boden aller
Homogenbereiche im Baustellenbereich laden, übernehmen,
 transportieren und entfernen incl. Verwiegung und
aller Gebühren, einschl. Schutz- und
Sicherheitsmaßnahmen.
Der nichtgefährliche Abfall ist von der Baustelle nach
den abfallrechtlichen Vorschriften vorrangig einer
geeigneten und genehmigten Aufbereitungs-,
Verwertungsanlage nach Wahl des AN zuzuführen.

Die ordnungsgemäße Verwertung ist zu dokumentieren und
dem AG nachzuweisen.
Abfallbezeichnung: nicht gefährliche Abfälle
Abfallschlüsselnummer nach AVV: 170504

Abrechnungseinheit: m3 Bodenaushub Z0
Menge: 286,684 m³

**10.31.60.03 Boden entsorgen, LAGA Z1.1 und Z1.2**
StL-Nr. 110316003
Boden mit Zuordnungswert Z1.1 und Z1.2 entsorgen
(Einstufung nach LAGA M20)
Unbrauchbaren / überschüssigen Boden aller
Homogenbereiche mit umweltrelevanten Inhaltsstoffen, im
 Baustellenbereich laden, übernehmen, transportieren
und entfernen incl. Verwiegung und Gebühren, einschl.
Schutz- und Sicherheitsmaßnahmen.
Der nichtgefährliche Abfall ist von der Baustelle nach
den abfallrechtlichen Vorschriften vorrangig einer
geeigneten und genehmigten Aufbereitungs-,
Verwertungsanlage nach Wahl des AN zuzuführen.

Die ordnungsgemäße Verwertung ist zu dokumentieren und
dem AG nachzuweisen.
Abfallbezeichnung: nicht gefährliche Abfälle
Abfallschlüsselnummer nach AVV:  170504, 170506

Abrechnungseinheit: m3 Bodenaushub Z1.1 und Z1.2
Menge: 929,636 m³

**10.31.60.04 Boden entsorgen, LAGA Z2**
StL-Nr. 110316004
Boden mit Zuordnungswert Z2 entsorgen (Einstufung nach
LAGA M20)
Unbrauchbaren / überschüssigen Boden aller
Homogenbereiche mit umweltrelevanten Inhaltsstoffen, im
 Baustellenbereich laden, übernehmen, transportieren
und entfernen incl. Verwiegung und aller Gebühren,
einschl. Schutz- und Sicherheitsmaßnahmen.
Der nichtgefährliche Abfall ist von der Baustelle nach
den abfallrechtlichen Vorschriften vorrangig einer
geeigneten und genehmigten Aufbereitungs-,
Verwertungsanlage nach Wahl des AN zuzuführen.

Die ordnungsgemäße Verwertung ist zu dokumentieren und
dem AG nachzuweisen.
Abfallbezeichnung: nichtgefährliche Abfälle
Abfallschlüsselnummer nach AVV:  170504, 170506

Abrechnungseinheit: m3 Bodenaushub Z2
Menge: 289,678 m³

#### 10.40 10400000. Verbau-, Ramm- und Einpressarbeiten Zur Anwendung der Leistungspositionen Umsprießen: Die Leistungspositionen zum Umsprießen gelangen nur dann zur Anwendung, wenn die Leistungen gemäß VOB/B § 2.6 als zusätzliche Leistungen nachgewiesen und vom AG anerkannt werden. Das Umsprießen kann beispielsweise dann erforderlich werden, wenn die Leitungen im Graben nicht durch den AN Tiefbau sondern durch einen AN Leitungsbau verlegt werden. Ist für den AN Leitungsbau das Umsprießen erforderlich, so kann dies eine zusätzliche Leistung darstellen. Sofern der AN Tiefbau selbst die Leitungen verlegt, ist er angehalten, den Verbau entsprechend den Anforderungen der beauftragten Folgegewerke (Leitungsbau) herzustellen. In diesem Fall wäre das Umsprießen als Grundleistung in die Verbaupositionen mit einzurechnen. Aufwände für Verbauarbeiten, die durch örtlich begrenzte Graben- und Baugrubenaufweitungen in Breite und Tiefe entstehen und die in der Addition der Einzellängen 10% der gesamten Rohrgraben- und Baugrubenlänge nicht überschreiten, werden übermessen.

##### 10.40.10

**10.40.10.02 Leitungsgrabenverbau, B > 0,8 m, T <= 1,75 m**
StL-Nr. 110401002
Herstellung von fachgerechtem
Leitungsgrabenverbau.Vorhaltung für die Dauer der
Arbeiten einschl. der erforderlichen Verbau-, Zieh- und
 Transportgeräte.
Homogenbereiche A, B1, B2, B3, B4 und B5
Grabenbreite > 0,8 m
Grabentiefe: <= 1,75 m

Abgerechnung:  gestützte Leitungsgrabenfläche (ohne
Einbindetiefe) zuzüglich Sicherheitsüberstand  über
Oberkante Gelände (OKG) in m2
Menge: 9,000 m²

**10.40.10.03 Leitungsgrabenverbau, B > 0,8 m, T > 1,75 - 3,0 m**
StL-Nr. 110401003
Herstellung von fachgerechtem
Leitungsgrabenverbau.Vorhaltung für die Dauer der
Arbeiten einschl. der erforderlichen Verbau-, Zieh- und
 Transportgeräte.
HomogenbereicheA, B1, B2, B3, B4 und B5
Grabenbreite > 0,8 m
Grabentiefe:  > 1,75 m...3,0 m

Abgerechnung:  gestützte Leitungsgrabenfläche (ohne
Einbindetiefe) zuzüglich Sicherheitsüberstand  über
Oberkante Gelände (OKG) in m2
Menge: 2026,481 m²

**10.40.10.04 Leitungsgrabenverbau, B > 0,8 m, T > 3,0 - 5,0 m**
StL-Nr. 110401004
Herstellung von fachgerechtem
Leitungsgrabenverbau.Vorhaltung für die Dauer der
Arbeiten einschl. der erforderlichen Verbau-, Zieh- und
 Transportgeräte.
Homogenbereiche A, B1, B2, B3, B4 und B5
Grabenbreite > 0,8 m
Grabentiefe:  > 3,0 m...5,0 m

Abgerechnung:  gestützte Leitungsgrabenfläche (ohne
Einbindetiefe) zuzüglich Sicherheitsüberstand  über
Oberkante Gelände (OKG) in m2
Menge: 498,690 m²

**10.40.10.07 Kanaldielenverbau, Tiefe > 3,0 - 5,0 m**
StL-Nr. 110401007
Baugruben- und Leitungsgrabenverbau mit Kanaldielen im
hindernisfreien Boden durch alle anstehenden Bodenarten
 einbauen und nach Fertigstellung der Bauarbeiten
wieder vollständig zurückbauen.
Inkl. der erforderlichen Aussteifungen und sämtlicher
Nebenarbeiten.
Inkl. der statischen Nachweise.
HomogenbereicheA, B1, B2, B3, B4 und B5
Baugruben- oder Leitungsgrabentiefe: > 3,0 m...5,0 m

Abgerechnung: gestützte Leitungsgrabenfläche (ohne
Einbindetiefe) zuzüglich Sicherheitsüberstand über
Oberkante Gelände (OKG) in m2
Menge: 81,000 m²

#### 10.60

##### 10.60.30

**10.60.30.01 Straßenablauf aufnehmen, seitlich lagern**
StL-Nr. 110603001
Straßenablauf aus Fertigteilen einschl. Rahmen und
Sinkkästen in allen Ausführungen und Größen ausbauen,
säubern und zur Wiederverwendung innerhalb der
Baustelle auf Paletten lagern.
Anschlussrohr sichern.
Aufsatz oder Rahmengröße des Ablaufs: <= 500 / 500 mm

Abgerechnet wird nach Stück aufgenommenem
Straßenablauf.
Menge: 3,000 Stüc

**10.60.30.02 Straßenablauf einbauen**
StL-Nr. 110603002
Straßenablauf, im Baustellenbereich lagernd, aus
Fertigteilen
einschl. Rahmen und Sinkkästen in allen Ausführungen
und Größen fachgerecht einbauen, einschl. Anschluss an
die Ableitung.
Aufsatz oder Rahmengröße des Ablaufs: <= 500 / 500 mm

Abgerechnet wird nach Stück eingebautem,
angeschlossenem Straßenablauf.
Menge: 2,000 Stüc

**10.60.30.03 Straßenablauf liefern, einbauen, Modell Hannover**
StL-Nr. 110603003
Straßenablauf aus Betonfertigteilen mit Aufsatz und
Eimer. Betonteile auf Dünnbettmörtel, Aufsatz auf
Normalmörtel, einschl. Anschluss an die Ableitung.
(Position kommt nur zur Ausführung, wenn gemauerter
Straßenablauf abgebrochen wurde).
Modell: Hannover, gemäß Vorgabe AG

Abgerechnet wird nach Stück eingebautem,
angeschlossenem Straßenablauf.
Menge: 1,000 Stüc

#### 10.70

##### 10.70.40

**10.70.40.01 Auf- / Abbau, Vorhaltung Geräte für Verdämmerungsarbeiten**
StL-Nr. 110704001
Auf- und Abbau und Vorhaltung sämtlicher für die
Durchführung der Verdämmerungsarbeiten erforderlichen
Misch- und Injektionsgeräte und der zugehörigen
Verbindungsleitungen.  Einzurechnen sind Lieferung und
Montage der notwendigen Füll- und  Entlüftungsrohre
sowie die Lieferung von Energie und Wasser.
Einzurechnen sind die erforderlichen Rohrverschlüsse
einschließlich Materiallieferung.

Abrechnung als Pauschale.
Menge: 1,000 psch

**10.70.40.02 Umsetzen der Geräte für Verdämmerungsarbeiten**
StL-Nr. 110704002
Umsetzen der Geräte für Verdämmerungsarbeiten im
Baustellenbereich.

Abrechnung als Pauschale.
Menge: 1,000 psch

**10.70.40.05 Verdämmerung stillgelegte Rohrleitungen / Hohlräume, > DN 300 - 1000**
StL-Nr. 110704005
Liefern und hohlraumfreies Einbringen von feinkörnigem,
alkalischem  Injektionsgutin stillgelegte
 Rohrleitungen.
Die Dämmermischung ist in fließender Konsistenz in den
Hohlraum einzubringen.
Erforderliches Gerät zum Einbringen der Dämmermischung
 auch bei größeren Leitungslängen ist mit
einzukalkulieren.
Die Mischung muss so gewählt werden, dass eine
Volumenminderung nicht auftreten kann
(max. 1% Schwinden). Gegebenenfalls ist eine
Nachpressung noch  während des Abbindevorganges
durchzuführen.
Der Wasser-/Dämmer - Wert ist vor Baubeginn mit dem
Auftraggeber festzulegen.
Es ist von ca. 45 Gew.-% Dämmer und ca. 55 Gew.- %
Wasser auszugehen.  Der Dämmer soll eine 28 - Tage -
Festigkeit von ca. 1 N/mm² nicht wesentlich
überschreiten.  Es ist einzurechnen, dass die zu
verschließende Rohrleitung vor Einbringen des  Dämmers
einer Druckprüfung mit Druckluft von 0,5 bar zu
unterziehen ist (bei  Fernwärme Vor- und Rücklauf), um
ein unkontrolliertes Austreten von Dämmer an
eventuellen Rohleckstellen zu verhindern.

Verdämmerung von Rohrltg. und Hohlräumen > 300 .... DN
 1000

Abgerechnet wird nach gelieferten Kubikmetern
Dämmermischung.
Menge: 90,000 m³

#### 10.80 Oberflächenwiederherstellung Die Wiederherstellung des Oberbaus umfasst sämtliche zur endgültigen Wiederherstellung erforderlichen Arbeiten, beginnend ab Oberkante Leitungsgraben- bzw. Baugrubenverfüllung. Oberflächenwiederherstellung hat grundsätzlich im direkten Anschluss an die Verfüllarbeiten zu erfolgen. Vorläufige provisorische Wiederherstellungen sind nur auf Anordnung des AG vorzunehmen. Art und Stärke der Befestigung müssen den örtlichen Verkehrsanforderungen entsprechen und sind mit dem AG abzustimmen. Ungebundene Befestigungen sind nur in Ausnahmefällen zugelassen. Bei der Wiederherstellung von Asphaltflächen im Bereich der Landeshauptstadt Hannover sind Kreuzfugen unzulässig, der Mehraufwand ist entsprechenden in die Einheitspreis einzurechnen. Der AN hat grundsätzlich sämtliche Baustoffe, die über die im Baustellenbereich gelagerten Baustoffe hinaus gehen zu liefern. Die seitlich gelagerten Baustoffe gehen mit der Auftragserteilung in den Verantwortungsbereich des AN über. Baustoffe, die abhanden kommen oder durch unsachgemäße Behandlung unbrauchbar werden, hat der AN zu ersetzen. Ersatzbaustoffe wie Pflaster oder Platten müssen in ihrer Qualität, Beschaffenheit, Form, Farbgebung und Struktur dem vorgefunden Material entsprechen. Ersatzmaterial ist in zusammenhängenden Flächen einzubauen. Die Lieferanten von Baustoffen müssen in der Liste der Gütezeicheninhaber verzeichnet sein. Betonwaren, Klinker, Schüttgüter und Asphaltmischgüter müssen den zusätzlichen technischen Anforderungen der zuständigen Stadt / Gemeinde entsprechen. Die Preise für die Lieferung von Ersatzmaterial wie Bordsteine und Pflastermaterial verstehen sich einschließlich Transport zur Baustelle. Der Transport von Sonderbaustoffen, die auf Anforderung des AG von den in den Zusätzlich Technischen Vertragbedigungen (ZTV) Lagerplätzen bezogen werden, wird nicht gesondert vergütet. Weitere Details zur Oberflächenwiederherstellung sind ebenfalls in den Zusätzlich Technischen Vertragbedigungen zu finden.

##### 10.80.10 Provisorische Befestigungen aus Asphalt gemäß ZTV Asphalt-StB und TL Asphalt-StB, Provisorische Befestigungen aus Schottertragschicht gemäß TL SoB-StB sowie der ZTV SoB-StB auf Anordnung des AG.

**10.80.10.01 Provisorische Asphalttragdeckschicht AC 11 TD, D: <= 6 cm**
StL-Nr. 210801001
Asphalttragdeckschicht  bündig zur angrenzenden
Befestigung als provisorische Befestigung herstellen.
Das Planum des verfüllten Leitungsgrabens
nachverdichten und profilgerecht herstellen.  Das
Mischgut liefern und maschinell bzw. von Hand
profilgemäß einbauen und  verdichten.
Mischgutart: TD
 Bindemittel:  70/100
Körnung:  0/11
Einbaudicke: <= 6 cm in verdichtetem Zustand

Abgerechnet wird nach Quadratmeter
 Asphalttragdeckschicht.
Menge: 25,500 m²

**10.80.10.06 Anrampung aus bituminösem Mischgut**
StL-Nr. 210801006
Anrampung an Bordsteinen oder geschnittenen
Deckschichten als Provisorium aus geeigneter
bituminöser Tragschicht, Tragdeckschicht, Asphaltbeton
oder Allwettermischgut entsprechend den Angaben der
Bauleitung herstellen. Als Trennung zur vorhandenen
Befestigung ist Sand einzubauen, damit das bit.
Mischgut ohne Schaden entfernt werden kann.
Anzurampende Höheversatz  <=16cm
Abgerechnet wird nach lfm Anrampung
Menge: 6,000 lfdm

### 45 Vorbemerkungen zum Leitungsbau Gas Rohrmaterial: Das Rohrmaterial PN 10/16 für Versorgungsleitungen und Hausanschlüsse (Rohr,- Form- und Verbindungsteile, Dichtungen, Armaturen, Korrosionsschutzmaterial u.a.) wird je nach Anwendungsfall durch den Auftraggeber (AG) oder den Auftragnehmer (AN) kommissioniert und beschafft. Die Zuständigkeit für die Materialplanung (Zusammenstellung des Warenkorbs im Online-System) und der Kostenträger des Materials, ist für die unterschiedlichen Anwendungsfälle (A1, A2, V1, V2) grundsätzlich geregelt. Ausgenommen hiervon sind Bauvorhaben mit einer abweichenden Vereinbarung. Rohrmaterial bis einschließlich DN 300 für Versorgungsleitungen wird vom AN auf Grundlage der Projektzeichnung in den Online-Systemen unseres Partners für Materiallogistik kommissioniert und bedarfsgerecht zur Baustellenlieferung abgerufen. Kostenträger ist der AG. Rohrmaterial größer DN 300 wird vom AG kommissioniert und zur Baustelle geliefert. Kostenträger ist der AG. Grundlage ist das Dokument "Materialbeschaffung für Versorgungsleitungen und Netzanschlüsse". Hausanschlussmaterialien bis einschließlich DN 50 sind vom AN zu beschaffen und in die Leistungspositionen 45211010 bis 45211080 einzurechnen. Kostenträger ist der AN. Grundlage ist das Dokument "Materialstandard Netzanschluss Gas". Anwendungsfälle für die Kommissionierung und Beschaffung Beistellung/ Eigenbeschaffung von Rohr- und Netzanschlussmaterialien: Fall A1_Netzanschlüsse Gas bis DN 50: Materialplanung durch AN; Eigenbeschaffung durch AN; Lieferant: frei wählbar Fall A2_Netzanschlüsse Gas größer DN 50: Materialkommissionierung durch AN (Online-System) Materialbeistellung durch den AG; Lieferant: Partner für Materiallogistik des AG Fall V1_Versorgungsleitung Gas bis DN 300: Materialkommissionierung durch AN (Online-System) Materialbeistellung durch den AG; Lieferant: Partner für Materiallogis-tik des AG Fall V2_Versorgungsleitung Gas größer DN 300: Materialplanung durch AG; Materialbeistellung durch den AG Rohrlegung: Die für die Rohrlegung erforderlichen Geräte und Werkzeuge, Schweiß- und Heizstoffe sowie Hilfsmittel hat der Auftragnehmer (AN) zu stellen. Das Reinigen des Rohrmaterials vor dem Einbau ist Nebenleistung. Oberhalb der erdverlegten Rohrleitungen ist in einem Abstand von 0,3 m bis 0,4 m Trassenwarnband einzubauen. Die Abrechnung erfolgt nach Längenmaß der Rohrleitungen, einschließlich aller Rohrleitungsteile, gemessen in der Mittelachse. Rohrverbindungen, Formstücke und Armaturen werden übermessen. Das Herstellen von Rohrverbindungen, ausgenommen Schweißverbindungen, wird nicht besonders vergütet. Korrosionsschutz und Schweißarbeiten: Umhüllungsarbeiten dürfen nur von Personen ausgeführt werden, die einen Umhüllungsausweis nach DVGW-Regelwerk GW 15 besitzen. Der Außenschutz an metallischen Rohrmaterialien ist generell vor dem Verfüllen der Leitungszone mit einem Hochspannungsprüfgerät unter Beachtung der Umhüllungsstärke zu prüfen. Das Ausbessern des herstellerseitigen Innen- und Außenschutzes ist Nebenleistung. Alle nichtumhüllten Rohrleitungsteile/ -materialien sind entsprechend auf der Baustelle zu umhüllen, gleiches gilt auch für alle freigelegten Leitungsteile. Der Korrosionsschutz-Einspeiseversuch und ggf. die KKS-Intensivmessungen werden grundsätzlich durch den AG durchgeführt. Stillstandszeiten, die ursächlich durch den Korrosionsschutz-Einspeiseversuch und ggf. durch die KKS-Intensivmessungen entstehen, werden durch den AG nicht vergütet. Schweißarbeiten an Rohrleitungen durch den AN dürfen nur im Rahmen folgender Festlegungen ausgeführt werden: 1.Grundsätzlich findet das Lichtbogenhandschweißen für metallische Rohrwerkstoffe Anwendung. Auf Anweisung des AG können auch andere Schweißverfahren eingesetzt werden. Besonders zu beachten ist das DVGW-Regelwerk GW 350. 2.Schweißarbeiten an duktilen Rohrmaterialien sind mit dem AG gesondert abzustimmen. 3.Für Schweißungen an Rohrmaterialien aus Kunststoff werden Heizelementstumpf- und Heizwendelschweißverfahren eingesetzt. 4.Gültige Prüfbescheinigungen nach EN 287/2004 ISO 9606-1 (Stahl), Anforderungen unter Baustellenbedingungen nach DVGW-Regelwerk GW 350 erfüllt, bzw. DVGW-Regelwerk GW 330 (PE) sind vor Arbeitsbeginn unaufgefordert dem AG vorzulegen. Der AG führt eine Überprüfung der Schweißverbindungen stichprobenartig durch. Beanstandete Schweißverbindungen sind auf Kosten des AN nachzubessern bzw. durch einwandfreie Schweißverbindungen zu ersetzen. Die Aufwendungen für zusätzliche Überprüfungen beanstandeter und nachgebesserter Schweißverbindungen gehen zu Lasten des AN. Prüfungen an PE-Schweißverbindungen erfolgen durch Entnahme von Schweißverbindungen aus der laufenden Baumaßnahme, die durch den AG zerstörend geprüft werden. Die Probenahme ist durch den AN nach Maßgabe des AG durchzuführen. Eine gesonderte Vergütung erfolgt hierfür nicht. Die Kosten der Prüfung trägt der AG. Bei unzureichenden Prüfergebnissen behält sich der AG vor, den Prüfumfang zu erhöhen und/oder die Auswechselung des eingesetzten Schweißers auf Kosten des AN zu fordern. Arbeiten an gasführenden Leitungen: Diese Arbeiten, einschließlich Schweiß- und Feuerarbeiten, dürfen nur nach Abstimmung und erfolgter Freigabe durch den Baubeauftragten des AG unter Aufsicht fachkundiger, erfahrener und qualifizierter Personen des AN ausgeführt werden, wobei durch den Einsatz von geeigneten Geräten der Gasaustritt so gering wie möglich zu halten ist. Der AN hat für diese Arbeiten geeignetes, zuverlässiges und unterwiesenes Personal in ausreichender Anzahl einzusetzen. Werkzeug, insbesondere funkenfreie und ex-geschützte Geräte sowie Feuerlöscher sind in ausreichender Anzahl vorzuhalten. Schweißarbeiten an den ND- und MD-Leitungen dürfen ohne Druckabsenkung, an HD-Leitungen nur mit Druckabsenkung durch den AG auf ca. 1 bar ausgeführt werden. Netzabsperrarmaturen dürfen nur von Mitarbeitern des AG betätigt werden. Im Ausnahmefall kann der AG geeignete Mitarbeiter des AN beauftragen.

#### 45.21 Arbeiten an Gas-Netzanschlüssen In den Positionen des Titels Arbeiten an Gas-Netzanschlüssen sind die montagetechnischen Leistungen an Standard - Gas-Netzanschlüssen (bis einschließlich PN 4 und einschließlich DN 50) funktional beschrieben. Hausanschlussmaterialien bis einschließlich DN 50 sind vom AN zu beschaffen und in die Leistungspositionen 45211010 bis 45211080 einzurechnen. Grundlage ist das IMS-Dokument "Materialstandard Netzanschluss Gas". Einzurechnen ist die Anbindung der Netzanschlussleitung an Versorgungsleitungen aller Art, die Verlegung einschl. aller Einbauten (auch Gasströmungswächter) vom Ort der Anbindung bis zur Kundenanlage. Der Anschluss erfolgt durch Montage einer Druckanbohrarmatur, einer Dichtschelle mit Anbohr-T-Stück bzw. durch Aufschweißen eines Sattel-T-Stückes unter Gasdruck bei Nieder- und Mitteldruck (einschließlich Abschälen der Oxidschicht und Entfernung des Schutzmantels bei PE-Leitungen). Schweißarbeiten an Gusswerkstoffen werden durch den AG ausgeführt. Leistungsbestandteil ist der Einbau eines Gasströmungswächters, falls erforderlich einer erdeingebauten Absperrarmatur einschließlich Einbaugarnitur, Tragplatte und Straßenkappe im Geh- und Radwegbereich, bei Wohnstraßen auch im Straßenbereich. Die Verlegung der Netzanschlussleitung erfolgt im offenen Graben im Schutzrohr oder grabenlos. Die Herstellung der Mauerdurchbrüche und Kernbohrungen ist in die Einheitspreise einzurechnen. Die Mauerdurchbrüche und Kernbohrungen sind nach dem Einbau der Netzanschlussleitung fachgerecht zu verschließen. Die Montageleistung endet im Gebäude mit der Montage des Reglerpassstückes bzw. der mit Stopfen und/oder Gewindeflansch gasdicht verschlossenen Hauptabsperreinrichtung, ggf. sind diese Verbindungen mit passiven Schutzmaßnahmen z.B. System Jeschke oder gleichwertig mit speziellen Verschraubungen zu sichern. Kann die Hauseinführungskombination (HEK) nicht ausreichend im Mauerwerk fixiert werden, ist eine Ausziehsicherung zu montieren. Die durchgeführte Druckprüfung ist vom Baustellenverantwortlichen des AN auf dem vom AG gestellten Formular zu unterzeichnen und mit Datum und postalischer Anschrift des angeschlossenen Gebäudes zu versehen. Nach vollständiger Montage des Netzschlusses einschließlich erforderlicher Nachumhüllungen und Druckprüfungen ist dieser zu begasen. Netzanschlussleitungen bis einschl. DN 50 und max. 25 m Länge werden vom AN in Betrieb genommen. Netzanschlussleitungen länger als 25 m werden vom AG in Betrieb genommen. Der AN hat sich hierzu mit dem AG abzustimmen. Die Verbindung zur Kundenanlage ist entsprechend dem LV für Verbindungs- und Rohrlegearbeiten Gas und Wasser in vorhandenen Hausinstallationen bei Erneuerung von Netzanschlüssen herzustellen. Der AN hat die betroffenen Anwohner und Kunden über die planmäßige Unterbrechung der Versorgung schriftlich über Zeitpunkt und -dauer der Arbeiten zu unterrichten. Bei Netzanschlusserneuerungen ist der fachgerechte Rückbau der Netzanschlussleitungen und das fachgerechte Verschließen der Mauerdurchbrüche mit den Einheitspreisen abgegolten. Mit den Einheitspreisen sind alle anfallenden Nebenleistungen und Erschwernisse vergütet. Nichtstandard-Netzanschlüsse und Netzanschlüsse größer DN 50 werden nach den Einzelpositionen des Fachgewerks abgerechnet

##### 45.21.10 Kein Text vorhanden.

**45.21.10.30 Umbindung Gas-Netzanschluss**
StL-Nr. 245211030
Die Position umfasst das Trennen der alten
Netzanschlussleitung von der Versorgungsleitung,
Verlegung der neuen Netzanschlussleitung, die Anbindung
 an die neue Versorgungsleitung,
Einbau/Ausbau/Wechsel  von Absperreinrichtungen für
diesen Netzanschluss,
Einbau eines Gasströmungswächters, Absagen des Hauses
(Information an Hausbewohner )
Abrechnung: Stück Gas-Netzanschluss
Menge: 2,000 Stüc

##### 45.21.20 Kein Text vorhanden.

**45.21.20.90 Druckprüfungen an Gas-Netzanschlussleitungen**
StL-Nr. 245212090
Druckprüfungen an Gas-Netzanschlussleitungen bis
einschließlich DN 50 und maximal 50 m Länge nach
DVGW-Regelwerk G469 und den einschlägigen
Arbeitsblättern und Vorgaben des AG.
Druckprüfungen an Netzanschlussleitungen sind
grundsätzlich vor den Isolierarbeiten und bei
geöffneter Hauptabsperreinrichtung durchzuführen.
1.  Niederdruck und Mitteldruck
1.1  Druckmeßverfahren mit Luft  B 3.1 :
Prüfdruck:  mind. 6 bar
Prüfdauer:  mind. 30 Min.
1.2  Sichtverfahren mit Luft  A 3
Prüfdruck:  mind. 6 bar
Verbindungsstellen innen und außen abseifen
anschließend Druckabsenkung auf ca. 2 bar erneut
abseifen
1.3  Sichtverfahren Betriebsgas  A 4
Prüfdruck:  Betriebsdruck Verbindungsstellen innen und
außen abseifen
Die Druckprüfung ist durch Unterschrift zu bestätigen.
2.  Niederdruck GG - Netz in Verbindung mit
Rohrbruchdichtschellen und neuer Anbohrung
2.1  Druckmeßverfahren mit Luft  B 3.1 Prüfdruck:
mind. 3 bar Prüfdauer:  mind. 30 Min.
2.2  Sichtverfahren mit Luft A3 Prüfdruck: mind. 3 bar
 Verbindungsstellen innen und außen abseifen
2.3  Sichtverfahren Betriebsgas  A 4
Prüfdruck:  Betriebsdruck
Verbindungsstellen innen und außen abseifen
Die Druckprüfung ist durch Unterschrift zu bestätigen.
3.  Niederdruck GG - Netz in Verbindung mit
Rohrbruchdichtschellen und alter Anbohrung
Neuer PE - HA wird ca. 0,5 m über GG - Hauptleitung
hinaus verlegt und  wie unter 1. mit 6 bar geprüft und
dokumentiert. Danach wird die Verbindung
Netzanschlussleitung/Schelle hergestellt und unter
Betriebsgas A 4 abgeseift. Mit einbegriffen sind:
Sämtliche in Zusammenhang mit der Druckprüfung
stehenden Montagearbeiten, Verschließen der
Leitungsenden mit egeeigneten Verschlußstücken, Sichern
 der der Gasleitung gegen Lageänderungen; nach der
Druckprüfung Entfernung der voher angebrachten Teile
aus dem Graben, Lieferung des für die Druckprüfung
benötigten Mediums (Luft oder Inertgas), Beobachtung
des Prüfdruckes während der Druckprüfung und Anfertigen
 eines Prüfprotokolls. Das Prüfprotokoll ist dem
AG auszuhändigen. Seitens des AG werden keine
Materialien und Geräte für die Durchführung der
Druckprüfung zur Verfügung gestellt. Nicht erfolgreich
durchgeführte Druckprüfungen sind nach
Mängelbeseitigung auf Kosten des AN zu wiederholen.
Abrechnung: Stück Druckprüfung
Menge: 2,000 Stüc

### 46 Vorbemerkungen zum Leitungsbau Wasser. Rohrmaterial: Das Rohrmaterial PN 10/16 für Versorgungsleitungen und Hausanschlüsse (Rohr,- Form- und Verbindungsteile, Dichtungen, Armaturen, Korrosionsschutzmaterial u.a.) wird je nach Anwendungsfall durch den Auftraggeber (AG) oder den Auftragnehmer (AN) kommissioniert und beschafft. Die Zuständigkeit für die Materialplanung (Zusammenstellung des Warenkorbs im Online-System) und der Kostenträger des Materials, ist für die unterschiedlichen Anwendungsfälle (A1, A2, V1, V2) grundsätzlich geregelt. Ausgenommen hiervon sind Bauvorhaben mit einer abweichenden Vereinbarung. Rohrmaterial bis einschließlich DN 300 für Versorgungsleitungen wird vom AN auf Grundlage der Projektzeichnung in den Online-Systemen unseres Partners für Materiallogistik kommissioniert und bedarfsgerecht zur Baustellenlieferung abgeru-fen. Kostenträger ist der AG. Rohrmaterial größer DN 300 wird vom AG kommissioniert und zur Baustelle geliefert. Kostenträger ist der AG. Grundlage ist das Dokument "Materialbeschaffung für Versorgungsleitungen und Netzanschlüsse". Hausanschlussmaterialien bis einschließlich DN 50 sind vom AN zu beschaffen und in die Leistungspositionen 46211010 bis 46211070 einzurechnen. Kostenträger ist der AN. Grundlage ist das Dokument "Materialstandard Netzanschluss Wasser". Anwendungsfälle für die Kommissionierung und Beschaffung Beistellung/ Eigenbeschaffung von Rohr- und Netzanschlussmaterialien: Fall A1_Netzanschlüsse Wasser bis DN 50: Materialplanung durch AN; Eigenbeschaffung durch AN; Lieferant: frei wählbar Fall A2_Netzanschlüsse Wasser größer DN 50: Materialkommissionierung durch AN (Online-System) Materialbeistellung durch den AG; Lieferant: Partner für Materiallogistik des AG Fall V1_Versorgungsleitung Wasser bis DN 300: Materialkommissionierung durch AN (Online-System) Materialbeistellung durch den AG; Lieferant: Partner für Materiallogistik des AG Fall V2_Versorgungsleitung Gas größer DN 300: Materialplanung durch AG; Materialbeistellung durch den AG Rohrlegearbeiten: Die für die Rohrlegung erforderlichen Geräte und Werkzeuge, Schweiß- und Heizstoffe sowie Hilfsmittel hat der Auftragnehmer (AN) zu stellen. Das Reinigen des Rohrmaterials vor dem Einbau ist Nebenleistung. Oberhalb der erdverlegten Rohrleitungen ist in einem Abstand von 0,3 m bis 0,4 m Trassen-warnband einzubauen. Die Abrechnung erfolgt nach Längenmaß der Rohrleitungen, einschließlich aller Rohrleitungsteile, gemessen in der Mittelachse. Rohrverbindungen, Formstücke und Armaturen werden übermessen. Das Herstellen von Rohrverbindungen, ausgenommen Schweißverbindungen, wird nicht besonders vergütet. Das Merkblatt Materialeinsatz durch Bauunternehmen (ZTV) für beizustellendes Material ist zu beachten. Das Regelwerk W 400/T2 Technische Regeln Wasserverteilungsanlagen ist besonders zu beachten. Korrosionsschutz und Schweißarbeiten: Umhüllungsarbeiten dürfen nur von Personen ausgeführt werden, die einen Umhüllungsausweis nach DVGW-Regelwerk GW 15 besitzen. Der Außenschutz an metallischen Rohrmaterialien ist generell vor dem Verfüllen der Leitungszone mit einem Hochspannungsprüfgerät zu prüfen. Das Ausbessern des herstellerseitigen Innen- und Außenschutzes ist Nebenleistung. Alle nicht umhüllten Rohrleitungsteile/ -materialien sind entsprechend auf der Baustelle zu umhüllen. Der Korrosionsschutz Einspeiseversuch und ggf. die KKS Intensivmessung werden grundsätzlich durch den AG durchgeführt. Stillstandszeiten, die ursächlich durch den Korrosionsschutz Einspeiseversuch und ggf. durch die KKS Intensivmessung entstehen, werden durch den AG nicht vergütet. Schweißarbeiten an Rohrleitungen durch den AN dürfen nur im Rahmen folgender Festlegungen ausgeführt werden: 1. Grundsätzlich findet das Lichtbogenhandschweißen für metallische Rohrstoffe Anwendung. Auf Anweisung des AG können auch andere Schweißverfahren eingesetzt werden. Besonders zu beachten ist das DVGW-Regelwerk GW 350. 2. Schweißarbeiten an duktilen Rohrmaterialien sind mit dem AG gesondert abzustimmen. 3. Für Schweißungen an Rohrmaterialien aus Kunststoff werden Heizelementstumpf- und Heizwendelschweißverfahren eingesetzt. 4.Gültige Prüfbescheinigungen nach EN 287/2004 (Stahl), Anforderungen unter Baustellenbedingungen nach GW 350 erfüllt, bzw. GW 300 (PE) sind vor Arbeitsbeginn unaufgefordert dem AG vorzulegen. Der AG führt eine Überprüfung der Schweißverbindungen stichprobenartig durch. Beanstandete Schweißverbindungen sind auf Kosten des AN nachzubessern bzw. durch einwandfreie Schweißverbindungen zu ersetzen. Die Aufwendungen für zusätzliche Überprüfungen beanstandeter und nachgebesserter Schweißverbindungen gehen zu Lasten des AN. Prüfungen an PE-Schweißverbindungen erfolgen durch Entnahme von Schweißverbindungen aus der laufenden Baumaßnahme, die durch den AG zerstörend geprüft werden. Die Probenahme ist durch den AN nach Maßgabe des AG durchzuführen. Eine gesonderte Vergütung erfolgt hierfür nicht. Die Kosten der Prüfung trägt der AG. Bei unzureichenden Prüfergebnissen behält sich der AG vor, den Prüfumfang zu erhöhen und/oder die Auswechselung des eingesetzten Schweißers auf Kosten des AN zu fordern.

#### 46.11

##### 46.11.10

**46.11.10.20 Rohrlegung PEHD, DN / DA > 80/90 - <=125/160**
StL-Nr. 246111020
Rohrlegung PEHD,  DN / DA  > 80/90 - <=125/160, PN 10
/ PN 16
Druckrohre aus PEHD mit und ohne Schutzmantel (mit
Aluminiumschicht) als Ringbundware oder in geraden
Längen, betriebsfertig verlegen.
Schweißverbindungen werden gesondert vergütet.
Abrechnung: lfd. m Rohrleitung
Menge: 10,000 m

**46.11.10.30 Rohrlegung PEHD, DN / DA > 125/160 - <=200/225**
StL-Nr. 246111030
Rohrlegung PEHD,  DN / DA  > 125/160 - <=200/225, PN
10 / PN 16
Druckrohre aus PEHD mit und ohne Schutzmantel (mit
Aluminiumschicht) als Ringbundware oder in geraden
Längen, betriebsfertig verlegen.
Schweißverbindungen werden gesondert vergütet.
Abrechnung: lfd. m Rohrleitung
Menge: 1,000 m

##### 46.11.20

**46.11.20.20 Formstücke PEHD (Z) DN/DA > 80/90 - <= 125/160**
StL-Nr. 246112020
Formstücke PEHD (Z)
Einbau von Formstücken aus PEHD einschliesslich aller
Nebenleistungen.
Als Zulage zur Rohrlegung PEHD/ PEHD - ALPO  DN/DA >
80/90 - <= 125/160, PN 10 / PN 16
Elektroschweissmuffen gelten nicht als Formstücke.
Schweissverbindungen werden gesondert vergütet.
Abrechnung: Stück Formstück als Zulage
Menge: 3,000 Stüc

**46.11.20.30 Formstücke PEHD (Z) DN/DA > 125/160 - <= 200/225**
StL-Nr. 246112030
Formstücke PEHD (Z)
Einbau von Formstücken aus PEHD einschliesslich aller
Nebenleistungen.
Als Zulage zur Rohrlegung PEHD/ PEHD - ALPO  DN/DA
>125/160 - <= 200/225, PN 10 / PN 16
Elektroschweissmuffen gelten nicht als Formstücke.
Schweissverbindungen werden gesondert vergütet.
Abrechnung: Stück Formstück als Zulage
Menge: 2,000 Stüc

##### 46.11.30

**46.11.30.10 Anbohrsattel PEHD, aufschweißen DN/DA <= 100/125**
StL-Nr. 246113010
Anbohrsättel PEHD, DN/DA <= 100/125 bestehend aus
Obenteil, Unterteil, wie z.B. Druckanbohrarmatur,
Ventilanbohrarmatur, Reparatur- und Verstärkungssattel,
 seitliche Abgänge aufschweißen. Fachgerechte Montage,
verschweißen und das Anbohren mit integrierten Bohrer
an drucklosen oder unter Betriebsdruck stehenden
Leitungen aus PEHD-Rohren einschließlich aller
Nebenarbeiten.
Das Abschälen des Schutzmantels und das Anbohren mit
weiteren Zusatzgeräten wird gesondert vergütet.
Abrechnung: Stück Armatur
Menge: 1,000 Stüc

##### 46.11.40

**46.11.40.20 Trennschnitte PEHD, DN/DA > 80/90 - <= 125/160**
StL-Nr. 246114020
Rohrtrennschnitte an Druckrohrleitungen aus PEHD, DN /
DA  > 80/90 - <= 125/160
Das Trennen von Rohrmaterialien aus PEHD ist
entsprechend den Verlegeanleitungen fachgerecht
auszuführen. In die Einheitspreise ist das
Nachbehandeln der Schnittflächen sowie alle
Nebenleistungen einzurechnen
Abrechnung: Stück Trennschnitt
Menge: 3,000 Stüc

**46.11.40.30 Trennschnitte PEHD, DN/DA > 125/160 - <= 200/225**
StL-Nr. 246114030
Rohrtrennschnitte an Druckrohrleitungen aus PEHD, DN /
DA  > 125/160 - <= 200/225
Das Trennen von Rohrmaterialien aus PEHD ist
entsprechend den Verlegeanleitungen fachgerecht
auszuführen. In die Einheitspreise ist das
Nachbehandeln der Schnittflächen sowie alle
Nebenleistungen einzurechnen
Abrechnung: Stück Trennschnitt
Menge: 1,000 Stüc

##### 46.11.60

**46.11.60.20 Heizwendelschweißung DN/DA > 80/90 - <= 125/160**
StL-Nr. 246116020
Erstellung von Schweißverbindungen,
Heizwendelschweißung,
an Rohrmaterialien aus PEHD, auch mit Schutzmantel (mit
 Aluminiumschicht) DN / DA bis  > 80/90 - <= 125/160
entsprechend  der Verlegeanleitungen als
Heizwendelschweißung gemäß Vorgabe des  AG.
In der Leistung sind alle Aufwendungen zur Vorbereitung
 und  Durchführung fachgerechter Schweißungen
enthalten.
Ab DN 80 ist ein Rotationsschälgerät zu verwenden.
Zur Fixierung der Rohre ist eine Vierfach -
Zentrierschelle einzusetzen.
Das Entfernen des Schutzmantels (mit Aluminiumschicht)
wird gesondert vergütet.
Abrechnung: Stück Schweißverbindung
Menge: 5,000 Stüc

**46.11.60.30 Heizwendelschweißung DN/DA > 125/160 - <= 200/225**
StL-Nr. 246116030
Erstellung von Schweißverbindungen,
Heizwendelschweißung,
an Rohrmaterialien aus PEHD, auch mit Schutzmantel (mit
 Aluminiumschicht) DN / DA bis > 125/160 - <= 200/225
entsprechend  der Verlegeanleitungen als
Heizwendelschweißung gemäß Vorgabe des  AG.
In der Leistung sind alle Aufwendungen zur Vorbereitung
 und  Durchführung fachgerechter Schweißungen
enthalten.
Ab DN 80 ist ein Rotationsschälgerät zu verwenden.
Zur Fixierung der Rohre ist eine Vierfach -
Zentrierschelle einzusetzen.
Das Entfernen des Schutzmantels (mit Aluminiumschicht)
wird gesondert vergütet.
Abrechnung: Stück Schweißverbindung
Menge: 2,000 Stüc

#### 46.12

##### 46.12.10

**46.12.10.10 Rohrlegung GG / GGG DN <= 150**
StL-Nr. 246121010
Rohrlegung GG / GGG  DN <= 150
Druckrohre aus Gusseisen mit PE - Umhüllung, PN 10/16,
als Muffendruckrohr,
(Steckmuffe, Schraubmuffe, Stopfbuchsmuffe ) oder als
Flanschenrohr, betriebsfertig verlegen.
Das Umhüllen der Rohrverbindungen wird gesondert
vergütet.
Abrechnung: lfd. m Rohrleitung
Menge: 1,000 m

**46.12.10.20 Rohrlegung GG / GGG DN > 150 - <= 300**
StL-Nr. 246121020
Rohrlegung GG / GGG  DN > 150 -  <= 300
Druckrohre aus Gusseisen mit PE - Umhüllung, PN 10/16,
als Muffendruckrohr,
(Steckmuffe, Schraubmuffe, Stopfbuchsmuffe ) oder als
Flanschenrohr, betriebsfertig verlegen.
Das Umhüllen der Rohrverbindungen wird gesondert
vergütet.
Abrechnung: lfd. m Rohrleitung
Menge: 11,000 m

**46.12.10.50 Rohrlegung GG / GGG DN 600**
StL-Nr. 246121050
Rohrlegung GG / GGG  DN 600
Druckrohre aus Gusseisen mit PE - Umhüllung, PN 10/16,
als Muffendruckrohr,
(Steckmuffe, Schraubmuffe, Stopfbuchsmuffe ) oder als
Flanschenrohr, betriebsfertig verlegen.
Das Umhüllen der Rohrverbindungen wird gesondert
vergütet.
Abrechnung: lfd. m Rohrleitung
Menge: 522,000 m

##### 46.12.20

**46.12.20.10 Formstücke (Z) GG / GGG DN <= 150**
StL-Nr. 246122010
Formstücke aus GG/GGG (Z) DN <= 150
Einbau von Formstücken aus Gußeisen einschließlich
aller Nebenleistungen.
Als Zulage zur Rohrlegung GG/GGG
Abrechnung: Stück Formstück als Zulage
Menge: 2,000 Stüc

**46.12.20.20 Formstücke (Z) GG / GGG DN > 150 - <= 300**
StL-Nr. 246122020
Formstücke aus GG/GGG (Z) DN > 150 - <= 300
Einbau von Formstücken aus Gußeisen einschließlich
aller Nebenleistungen.
Als Zulage zur Rohrlegung GG/GGG
Abrechnung: Stück Formstück als Zulage
Menge: 6,000 Stüc

**46.12.20.50 Formstücke (Z) GG / GGG DN 600**
StL-Nr. 246122050
Formstücke aus GG/GGG (Z) DN 600
Einbau von Formstücken aus Gußeisen einschließlich
aller Nebenleistungen.
Als Zulage zur Rohrlegung GG/GGG
Abrechnung: Stück Formstück als Zulage
Menge: 26,000 Stüc

##### 46.12.60

**46.12.60.10 Trennschnitte GG/GGG DN <= 150**
StL-Nr. 246126010
Rohrtrennschnitte an Druckrohrleitungen aus GG/ GGG, DN
 <= 150
Das Trennen von Rohrmaterial aus GG/GGG ist
entsprechend den Verlegeanleitungen fachgerecht
auszuführen.
In die Einheitspreise sind  das Nachbehandeln der
Schnittflächen sowie alle Nebenleistungen einzurechnen.
Abrechnung: Stück Trennschnitt
Menge: 4,000 Stüc

**46.12.60.20 Trennschnitte GG/GGG DN >150 - <= 300**
StL-Nr. 246126020
Rohrtrennschnitte an Druckrohrleitungen aus GG/ GGG, DN
 >150 - <= 300
Das Trennen von Rohrmaterial aus GG/GGG ist
entsprechend den Verlegeanleitungen fachgerecht
auszuführen.
In die Einheitspreise sind das Nachbehandeln der
Schnittflächen sowie alle Nebenleistungen einzurechnen.
Abrechnung: Stück Trennschnitt
Menge: 5,000 Stüc

**46.12.60.50 Trennschnitte GG/GGG DN 600**
StL-Nr. 246126050
Rohrtrennschnitte an Druckrohrleitungen aus GG/ GGG, DN
 600
Das Trennen von Rohrmaterial aus GG/GGG ist
entsprechend den Verlegeanleitungen fachgerecht
auszuführen.
In die Einheitspreise sind das Nachbehandeln der
Schnittflächen sowie alle Nebenleistungen einzurechnen.
Abrechnung: Stück Trennschnitt
Menge: 29,000 Stüc

##### 46.12.70

**46.12.70.10 Innenliegende längskraftschlüssige Rohrverbindungen (Z) DN <= 150**
StL-Nr. 246127010
Innenliegende längskraftschlüssige Rohrverbindungen (Z)
 DN <= 150
Erstellung einer nicht werksseitig vormontierten
längskraftschlüssigen Rohrverbindung mittels
innenliegender Bauteile als Zulage zur Rohrverlegung.
Der Einbau von Halteringen ist mit einzurechnen.
Abrechnung: Stück längskraftschlüssige Verbindung
Menge: 2,000 Stüc

**46.12.70.20 Innenliegende längskraftschlüssige Rohrverbindungen (Z) DN > 150 - <= 300**
StL-Nr. 246127020
Innenliegende längskraftschlüssige Rohrverbindungen (Z)
 DN  > 150 - <= 300
Erstellung einer nicht werksseitig vormontierten
längskraftschlüssigen Rohrverbindung mittels
innenliegender Bauteile als Zulage zur Rohrverlegung.
Der Einbau von Halteringen ist mit einzurechnen.
Abrechnung: Stück längskraftschlüssige Verbindung
Menge: 2,000 Stüc

**46.12.70.30 Innenliegende längskraftschlüssige Rohrverbindungen (Z) DN > 300**
StL-Nr. 246127030
Innenliegende längskraftschlüssige Rohrverbindungen (Z)
 DN > 300
Erstellung einer nicht werksseitig vormontierten
längskraftschlüssigen Rohrverbindung mittels
innenliegender Bauteile als Zulage zur Rohrverlegung.
Der Einbau von Halteringen ist mit einzurechnen.
Abrechnung: Stück längskraftschlüssige Verbindung
Menge: 112,000 Stüc

#### 46.14

##### 46.14.10

**46.14.10.11 Armaturen, Einbau / Ausbau ( Z ) DN > 80 - <= 150**
StL-Nr. 246141011
Einbau / Ausbau  einer Absperrarmatur mit Flansch-,
Muffen- oder Anschweissende in Leitungen DN > 80 - <=
150 aus PEHD, PVC, GG, GGG oder Stahl als Zulage zur
Rohrlegung.
Mit Einbaugarnitur und Setzen einer höhengerechten
Straßenkappe auf Tragplatte einschließlich aller
Nebenarbeiten.
Die Schweißverbindungen werden gesondert vergütet
Beim Wechsel von Armaturen wird der Ein- und Ausbau
separat vergütet.
Abrechnung: Stück Armatur als Zulage
Menge: 1,000 Stüc

**46.14.10.12 Armaturen, Einbau / Ausbau ( Z ) DN > 150 - <= 300**
StL-Nr. 246141012
Einbau / Ausbau einer Absperrarmatur mit Flansch-,
Muffen- oder Anschweissende in Leitungen DN > 150 - <=
300 aus PEHD, PVC, GG, GGG oder Stahl als Zulage zur
Rohrlegung.
Mit Einbaugarnitur und Setzen einer höhengerechten
Straßenkappe auf Tragplatte einschließlich aller
Nebenarbeiten.
Die Schweißverbindungen werden gesondert vergütet
Beim Wechsel von Armaturen wird der Ein- und Ausbau
separat vergütet.
Abrechnung: Stück Armatur als Zulage
Menge: 1,000 Stüc

**46.14.10.15 Armaturen, Einbau / Ausbau ( Z ) DN 600**
StL-Nr. 246141015
Einbau / Ausbau einer Absperrarmatur mit Flansch-,
Muffen- oder Anschweissende in Leitungen DN 600 aus
PEHD, PVC, GG, GGG oder Stahl als Zulage zur
Rohrlegung.
Mit Einbaugarnitur und Setzen einer höhengerechten
Straßenkappe auf Tragplatte einschließlich aller
Nebenarbeiten.
Die Schweißverbindungen werden gesondert vergütet
Beim Wechsel von Armaturen wird der Ein- und Ausbau
separat vergütet.
Abrechnung: Stück Armatur als Zulage
Menge: 3,000 Stüc

##### 46.14.20

**46.14.20.11 Betonwiderlager für Rohrleitungen DN >200 - <= 400**
StL-Nr. 246142011
Widerlager für Rohrleitungen DN >200 -  <= 400
Errichtung von Widerlagern aus Beton an Bögen,
Abzweigen,  Übergangsstücken, Endpunkten und
Absperrarmaturen nach DVGW -  Regelwerk GW 310. Der
sich aus dem Betoneinbau ergebende Mindereinbau von
Boden ist preislich abgegolten, so dass eine Minderung
der Leistungen des Einbaus entfällt.
Einschließlich aller Nebenleistungen.
Abrechnung: Stück Widerlager
Menge: 1,000 Stüc

**46.14.20.12 Betonwiderlager für Rohrleitungen DN > 400**
StL-Nr. 246142012
Widerlager für Rohrleitungen DN > 400
Errichtung von Widerlagern aus Beton an Bögen,
Abzweigen,  Übergangsstücken, Endpunkten und
Absperrarmaturen nach DVGW -  Regelwerk GW 310. Der
sich aus dem Betoneinbau ergebende Mindereinbau von
Boden ist preislich abgegolten, so dass eine Minderung
der Leistungen des Einbaus entfällt.
Einschließlich aller Nebenleistungen
Abrechnung: Stück Widerlager
Menge: 2,000 Stüc

##### 46.14.30

**46.14.30.20 Umhüllen, Formstücke Stahl oder Guss DN > 150 - <= 300**
StL-Nr. 246143020
Formstücke aller Art aus Stahl oder Guss, wie Flansch-
und Muffenverbindungen, Dicht- und Bügelschellen,
Stutzen, Muffe, Aufschweiß-T-Stück, Bogen, T-Stück, DN
> 150 - <= 300, fachgerecht Umhüllen, einschließlich
Reinigen und Nacharbeiten der Verbindung, Einbringen
von Füllmaterial und sonstiger Nebenarbeiten, auf
Anordnung des AG.
Vergütet wird je Stück Formteil unabhängig von der
Anzahl der Abgänge,
bei Flansch - und Muffenverbindungen ohne Formteile je
Stück Rohrverbindung,
bei Stutzen Dicht- oder Bügelschelle je Stück,
Rohrpassstücke bis 1m je Stück.
Der grösste Nenndurchmesser (DN)  bestimmt die
Abrechnung der Position.
Abrechnung: Stück Umhüllung
Menge: 3,000 Stüc

**46.14.30.40 Umhüllen, Formstücke Stahl oder Guss DN > 500 - <= 800**
StL-Nr. 246143040
Formstücke aller Art aus Stahl oder Guss, wie Flansch-
und Muffenverbindungen, Dicht- und Bügelschellen,
Stutzen, Muffe, Aufschweiß-T-Stück, Bogen, T-Stück, DN
> 500 - <= 800, fachgerecht Umhüllen, einschließlich
Reinigen und Nacharbeiten der Verbindung, Einbringen
von Füllmaterial und sonstiger Nebenarbeiten, auf
Anordnung des AG.
Vergütet wird je Stück Formteil unabhängig von der
Anzahl der Abgänge,
bei Flansch - und Muffenverbindungen ohne Formteile je
Stück Rohrverbindung,
bei Stutzen Dicht- oder Bügelschelle je Stück,
Rohrpassstücke bis 1m je Stück.
Der grösste Nenndurchmesser (DN)  bestimmt die
Abrechnung der Position.
Abrechnung: Stück Umhüllung
Menge: 16,000 Stüc

##### 46.14.40

**46.14.40.20 Umhüllung Stahl-Rohr / Schweißverbindungen DN >150 - <= 300**
StL-Nr. 246144020
Umhüllung von Rohren und glatten Rohr-/
Schweißverbindungen DN >150 - <= 300
Fachgerechtes Umhüllen von Rohren und glatten
Rohrverbindungen  einschließlich Reinigen und
Nacharbeiten der Verbindung und sonstiger
Nebenarbeiten.
Diese Position gilt auch für das Umhüllen von
Rohrverbindungen für  Rohrpressungen.
Abrechnung: lfd. m Rohrlänge umhüllt
Menge: 2,000 m

**46.14.40.40 Umhüllung Stahl-Rohr / Schweißverbindungen DN >500 - <= 800**
StL-Nr. 246144040
Umhüllung von Rohren und glatten Rohr-/
Schweißverbindungen DN >500 - <= 800
Fachgerechtes Umhüllen von Rohren und glatten
Rohrverbindungen  einschließlich Reinigen und
Nacharbeiten der Verbindung und sonstiger
Nebenarbeiten.
Diese Position gilt auch für das Umhüllen von
Rohrverbindungen für  Rohrpressungen.
Abrechnung: lfd. m Rohrlänge umhüllt
Menge: 44,000 m

##### 46.14.50

**46.14.50.10 Anbohren / Fräsen von Rohrleitungen <= DN 80**
StL-Nr. 246145010
Anbohren / fräsen von unter Wasserdruck stehenden
Rohrleitungen aus GG, GGG, ST,PE-HD, PVC Durchmesser
der Anbohrung/Fräsung DN <= DN 80
für z.B. Stutzen, Rohrbruchdichtschellen,
Anbohrschellen, T-Stücke, Anbohrarmaturen aller Art.
Gestellung und fachgerechte Montage / Demontage eines
Anbohrgerätes, mit Schleuse auf ein vorhandenes
Formteil. Je nach Anbohrverfahren, Fräser, Bohrer incl.
 Dichtheitsprüfung der Bauteile,  das fachgerechte
Anbohren, entfernen der ausgefrästen Rohrteile und der
Bohrspäne incl. aller Nebenleitungen.
Abrechnungsgröße ist der Druchmesser der Anbohrung/
Fräsung in DN
Abrechnung: Stück Anbohrung/Fräsung
Menge: 1,000 Stüc

#### 46.15

##### 46.15.10 Hilfs- und Bereitstellungsleistungen werden nur in Verbindung mit Arbeiten am offenen Querschnitt einer Wasserversorgungs-, Hauptversorgungs-, Zubringerleitung vergütet, bei der mindestens eine Seite mit dem in Betrieb befindlichen Wassernetz verbunden ist. Ein Rundriss stellt keinen offenen Querschnitt dar. Grundsätzlich wird bei Netzanschlüssen (bis DN 50) keine Hilfs- und Bereitstellungsleistung vergütet.

**46.15.10.10 Hilfs- Bereitstellungsleistungen, Trinkwasserleitungen DN <= 150**
StL-Nr. 246151010
Hilfs- und Bereitstellungsleistung für Arbeiten an
Trinkwasserleitungen DN <= 150 je Baugrube.
Der größte geöffnete Leitungsquerschnitt je Baugrube
bestimmt die  Abrechnungs - Position.
In der Position sind bei Trennungen, sowie Ein- und
Verbindungen, folgende  Leistungen und Nebenleistungen
enthalten:
1.  Entfernen der Leitungsumhüllung /
Leitungsaussenschutzes und Reinigung der freigelegten
Leitungsteile (werkstoffrein).
2. Vor dem Trennen  der vorhandene Leitung den
Außendurchmesser und die Ovalität prüfen, um eine
störungsfrei Leitungsverbindung zu gewährleisten.
3.  Überwachung und Sicherung der Arbeiten durch
eingewiesenes Personal.
4.  Ein- und Ausbau der Widerlager.
5.  Schneiden und Ausbau der zu entfernenden
Leitungsteile, Formstücke und Armaturen, sowie das gas-
 und wasserdichte  Verschließen verbleibender, nicht
mehr in Betrieb befindlicher Rohrquerschnitte  durch
Formteile oder Abmauern.
6.  Vorhaltung und Einsatz von Presskolben für jeden
geöffneten Rohrquerschnitt.
7.  Vorhaltung und Einsatz von geeigneten Pumpen zum
Auspumpen der Leitungen sowie Trockenhaltung der
Baugrube (nachlaufendes Trinkwasser).
8.  Sichtprüfung der Rohrverbindungen mit Betriebsdruck
 nach Regelwerk DVGW W400-2
9.  Die Abstellung und Wiederinbetriebnahme erfolgt
durch den AG.
Abrechnung: Stück Hilfs- und Bereitstellungsleistung
Menge: 2,000 Stüc

**46.15.10.20 Hilfs- Bereitstellungsleistungen, Trinkwasserleitungen DN >150 - <= 300**
StL-Nr. 246151020
Hilfs- und Bereitstellungsleistung für Arbeiten an
Trinkwasserleitungen DN DN >150 - <= 300 je Baugrube.
Der größte geöffnete Leitungsquerschnitt je Baugrube
 bestimmt die  Abrechnungs - Position.
In der Position sind bei Trennungen, sowie Ein- und
Verbindungen, folgende  Leistungen und Nebenleistungen
enthalten:
1.  Entfernen der Leitungsumhüllung /
Leitungsaussenschutzes und Reinigung der freigelegten
Leitungsteile (werkstoffrein).
2. Vor dem Trennen  der vorhandene Leitung den
Außendurchmesser und die Ovalität prüfen, um eine
störungsfrei Leitungsverbindung zu gewährleisten.
3.  Überwachung und Sicherung der Arbeiten durch
eingewiesenes Personal.
4.  Ein- und Ausbau der Widerlager.
5.  Schneiden und Ausbau der zu entfernenden
Leitungsteile, Formstücke und Armaturen, sowie das gas-
 und wasserdichte  Verschließen verbleibender, nicht
mehr in Betrieb befindlicher Rohrquerschnitte  durch
Formteile oder Abmauern.
6.  Vorhaltung und Einsatz von Presskolben für jeden
geöffneten Rohrquerschnitt.
7.  Vorhaltung und Einsatz von geeigneten Pumpen zum
Auspumpen der Leitungen sowie Trockenhaltung der
Baugrube (nachlaufendes Trinkwasser).
8.  Sichtprüfung der Rohrverbindungen mit Betriebsdruck
 nach Regelwerk DVGW W400-2
9.  Die Abstellung und Wiederinbetriebnahme erfolgt
durch den AG.

Abrechnung: Stück Hilfs- und Bereitstellungsleistung
Menge: 1,000 Stüc

**46.15.10.40 Hilfs- Bereitstellungsleistungen, Trinkwasserleitungen DN >500 - <= 800**
StL-Nr. 246151040
Hilfs- und Bereitstellungsleistung für Arbeiten an
Trinkwasserleitungen DN DN >500 - <= 800 je Baugrube.
Der größte geöffnete Leitungsquerschnitt je Baugrube
 bestimmt die  Abrechnungs - Position.
In der Position sind bei Trennungen, sowie Ein- und
Verbindungen, folgende  Leistungen und Nebenleistungen
enthalten:
1.  Entfernen der Leitungsumhüllung /
Leitungsaussenschutzes und Reinigung der freigelegten
Leitungsteile (werkstoffrein).
2. Vor dem Trennen  der vorhandene Leitung den
Außendurchmesser und die Ovalität prüfen, um eine
störungsfrei Leitungsverbindung zu gewährleisten.
3.  Überwachung und Sicherung der Arbeiten durch
eingewiesenes Personal.
4.  Ein- und Ausbau der Widerlager.
5.  Schneiden und Ausbau der zu entfernenden
Leitungsteile, Formstücke und Armaturen, sowie das gas-
 und wasserdichte  Verschließen verbleibender, nicht
mehr in Betrieb befindlicher Rohrquerschnitte  durch
Formteile oder Abmauern.
6.  Vorhaltung und Einsatz von Presskolben für jeden
geöffneten Rohrquerschnitt.
7.  Vorhaltung und Einsatz von geeigneten Pumpen zum
Auspumpen der Leitungen sowie Trockenhaltung der
Baugrube (nachlaufendes Trinkwasser).
8.  Sichtprüfung der Rohrverbindungen mit Betriebsdruck
 nach Regelwerk DVGW W400-2
9.  Die Abstellung und Wiederinbetriebnahme erfolgt
durch den AG.
Abrechnung: Stück Hilfs- und Bereitstellungsleistung
Menge: 2,000 Stüc

##### 46.15.20

**46.15.20.10 Druckprüfung DN <= 150**
StL-Nr. 246152010
Druckprüfung ( Innendruckprüfung )  DN <= 150
Durchführung einer Druckprüfung ( Innendruckprüfung )
an einer  Trinkwasserdruckrohrleitung PN 10/ 16 gemäß
DVGW-Regelwerk W400-2.
Inbegriffen sind: Sämtliche in Zusammenhang mit der
Druckprüfung stehenden  Montagearbeiten, verschließen
der Leitungsenden mit geeigneten Verschlußformstücken,
sichern der Leitung gegen Lageänderungen durch Einbau
von Verankerungen oder Widerlagern mit ausreichender
Festigkeit, liefern und schadloses Ableiten des für die
 Druckprüfung benötigten Wassers, stellen und montieren
 eines protkollierenden elektronischen Druckmessgerätes
 der Genauigkeistsklasse 0,1. Beobachten des
Prüfdruckes während der Druckprüfung und Anfertigen
eines Prüfprotokolls. Das Prüfprotokoll und der
Druckschreibermeßstreifen sind dem AG auszuhändigen.
Seitens des AG werden keine Materialien und Geräte für
die Durchführung der Druckprüfung zur Verfügung
gestellt. Nach bestandener Druckprüfung Verankerungen,
Widerlager und Verschlußformstücke entfernen.
Nicht erfolgreich durchgeführte Druckprüfungen sind
nach Mängelbeseitigung auf Kosten des AN zu
wiederholen.
Abrechnung: Stück Druckprüfung (erfüllt)
Menge: 1,000 Stüc

**46.15.20.40 Druckprüfung DN > 500 - <= 800**
StL-Nr. 246152040
Druckprüfung ( Innendruckprüfung )  DN > 500 - <= 800
Durchführung einer Druckprüfung ( Innendruckprüfung )
an einer  Trinkwasserdruckrohrleitung PN 10/ 16 gemäß
DVGW-Regelwerk W400-2.
Inbegriffen sind: Sämtliche in Zusammenhang mit der
Druckprüfung stehenden  Montagearbeiten, verschließen
der Leitungsenden mit geeigneten Verschlußformstücken,
sichern der Leitung gegen Lageänderungen durch Einbau
von Verankerungen oder Widerlagern mit ausreichender
Festigkeit, liefern und schadloses Ableiten des für die
 Druckprüfung benötigten Wassers, stellen und montieren
 eines protkollierenden elektronischen Druckmessgerätes
 der Genauigkeistsklasse 0,1. Beobachten des
Prüfdruckes während der Druckprüfung und Anfertigen
eines Prüfprotokolls. Das Prüfprotokoll und der
Druckschreibermeßstreifen sind dem AG auszuhändigen.
Seitens des AG werden keine Materialien und Geräte für
die Durchführung der Druckprüfung zur Verfügung
gestellt. Nach bestandener Druckprüfung Verankerungen,
Widerlager und Verschlußformstücke entfernen.
Nicht erfolgreich durchgeführte Druckprüfungen sind
nach Mängelbeseitigung auf Kosten des AN zu
wiederholen.
Abrechnung: Stück Druckprüfung (erfüllt)
Menge: 1,000 Stüc

##### 46.15.30 Befüllen und Spülen von Trinkwasserleitungen Gemäß DVGW W 400-2 sind Trinkwasserleitungen fachgerecht zu füllen und zu spülen. Dabei müssen alle Lüftungsventile, Hydranten und Einbauten geöffnet oder vom System getrennt sein, um Rücksaugen zu verhindern. Die Befüllung erfolgt über eine feste Verbindung zum Bestandssystem unter Einhaltung folgender Maßnahmen: - Einsatz eines Rückflussverhinderers - Verwendung geeigneter Absperrorgane - Anpassung der Füllgeschwindigkeit und -menge an die Leitungsdimension Die Befüllung über Hydranten ist nur in Ausnahmefällen mit Zustimmung des Auftraggebers zulässig.

**46.15.30.10 Spül-/Desinfektionsanlage auf-/abbauen und vorhalten**
StL-Nr. 246153010
Die Leistungsposition beinhaltet den Auf- und Abbau
sowie das Vorhalten der Spül-/Desinfektionsanlage
einschließlich aller Geräte, Hilfseinrichtungen,
Armaturen und Einbauteile, sowie Zubehör für die
Durchführung der Spülung und Entkeimung einer
Trinkwasserdruckrohrleitung PN 10/16 gemäß der
zulässigen Verfahren nach DVGW - Regelwerk W 291 mit
der Desinfektionschemikalie Natriumhypochlorit. Auf
besondere Anweisung des AG kann die
Desinfektionschemikalie Wasserstoffperoxid zur
Anwendung kommen.
Das Liefern, die Bereitstellung und Montage aller
benötigten Materialien, Stoffe, Geräte und Anlagen ist
in die Einheitspreise einzurechnen und wird nicht
gesondert vergütet.
Die Ableitung und schadlose Beseitigung von Rückständen
 ist ebenfalls in die Einheitspreise einzurechnen.
In der Leistungsposition enthalten sind alle
Aufwendungen für die Desinfektion/Spülung durch
akkreditierte Dienstleister, sowie für die
Nachweisführung, Dokumentation und Freigabe.
Vergütet wird die Anzahl der einzurichtenden
Spül-/Desinfektionsanlagen.
Erfolgt die Spülung und Desinfektion einer
Trinkwasserleitung/ -teilstrecke technologisch
zusammenhängend, wird die Leistungsposition einmalig
vergütet
Abrechnung: Stück Spül-/Desinfektionsanlage
Menge: 2,000 Stüc

**46.15.30.20 Spülung und Desinfektion Trinkwasserleitung DN <= 150**
StL-Nr. 246153020
Spülung und Desinfektion einer Trinkwasserleitung DN <=
 150.
Durchführung der Spülung und Desinfektion einer
Trinkwasserleitung/-teilstrecke bis zur Erreichung des
Freigabeergebnisses.
Vergütet wird die zu spülende und zu desinfizierende
Trinkwasserleitung bzw. -teilstrecke je laufenden
Meter, gemessen in der Leitungsachse;
Formstücke, Armaturen und Einbauten werden übermessen.
Abrechnung: lfd. m Leitung/Teilleitung
Menge: 10,000 m

**46.15.30.50 Spülung und Desinfektion Trinkwasserleitung DN > 500 - <= 800**
StL-Nr. 246153050
Spülung und Desinfektion einer Trinkwasserleitung DN  >
 500 - <= 800
Durchführung der Spülung und Desinfektion einer
Trinkwasserleitung/-teilstrecke bis zur Erreichung des
Freigabeergebnisses.
Vergütet wird die zu spülende und zu desinfizierende
Trinkwasserleitung bzw. -teilstrecke je laufenden
Meter, gemessen in der Leitungsachse;
Formstücke, Armaturen und Einbauten werden übermessen.
Abrechnung: lfd. m Leitung/Teilleitung
Menge: 522,000 m

#### 46.21

##### 46.21.10 Arbeiten an Netzanschlüssen Wasser In den Positionen des Titels Arbeiten an Netzanschlüssen Wasser sind die montagetechnischen Leistungen an Standard-Netzanschlüssen Wasser (bis einschließlich PN 10 und bis einschließlich DN 50) funktional beschrieben. Netzanschlussmaterialien bis einschließlich DN 50 sind vom AN zu beschaffen und in die Leistungspositionen 46211010 bis 46211070 einzurechnen. Grundlage ist das IMS-Dokument "Materialstandard Netzanschluss Wasser". Einzurechnen ist die Anbindung der Netzanschlussleitung an Versorgungsleitungen aller Art, die Verlegung einschließlich aller Einbauten vom Ort der Anbindung bis zur Kundenanlage. Der Anschluss an die Versorgungsleitungen erfolgt durch Montage einer Anbohrarmatur (einschließlich Abschälen der Oxidschicht und Entfernung des Diffusionsschutzes bei PE-Leitungen) und Anbohren unter Wasserdruck, oder durch An-/Einbindung mittels Formstücken. Bei metallischen Versorgungsleitungen ist während der Anbohrung über das Anbohrgerät zu spülen. Leistungsbestandteil ist ebenfalls der Einbau einer erdeingebauten Absperrarmatur einschließlich Einbaugarnitur, Gestänge Hülsrohr, Straßenkappe und Tragplatte im Geh bzw. Radwegbereich, in Wohn- und anderen Straßen. Die Verlegung der Netzanschlussleitung erfolgt im offenen Graben im Schutzrohr oder grabenlos. Die Herstellung der Mauerdurchbrüche und Kernbohrungen ist in die Einheitspreise einzurechnen. Die Mauerdurchbrüche und Kernbohrungen sind nach dem Einbau der Netzanschlussleitung fachgerecht zu verschließen. Die Montageleistung endet im Gebäude/Schacht mit dem Einbau der WZ- Garnitur und der Verbindung an die Netzanschlussleitung. Die WZ- Garnitur ist nach Möglichkeit in unmittelbarer Nähe der Hauseinführung und mindestens 30 cm über Fertigfußbodenhöhe anzuordnen. Falls die Montage der WZ- Garnitur nicht in unmittelbarer Nähe zur Hauseinführung angeordnet werden kann, ist die Netzanschlussleitung von der Hauseinführung bis zur WZ- Garnitur fachgerecht zu errichten und zu befestigen. Diese Leistung ist Nebenleistung und wird nicht gesondert vergütet. Vor der WZ- Garnitur ist ein Freistromventil anzuordnen. Nach vollständiger Montage ist der Netzanschluss zunächst einer Sichtprüfung zu unterziehen. Anschließend ist immer ein Oberteilwechsel am Freistromventil der Hauptabsperreinrichtung (HAE) durchzuführen. Danach erfolgt die Spülung der Leitung, wobei die Funktion des Freistromventils zu überprüfen ist. Das dabei anfallende Spülwasser ist schadlos abzuleiten. Die Verbindung zur Kundenanlage ist entsprechend dem LV für Verbindungs- und Rohrlegearbeiten Gas und Wasser in vorhandenen Hausinstallationen bei der Erneuerung von Netzanschlüssen herzustellen. Der AN hat die betroffenen Anwohner und Kunden über die planmäßige Unterbrechung der Versorgung schriftlich (Zeitpunkt, Zeitdauer) zu unterrichten. Bei Netzanschlusserneuerungen ist der fachgerechte Rückbau der Netzanschlussleitung und das fachgerechte Verschließen der Mauerdurchführungen mit den Einheitspreisen abgegolten. Mit den Einheitspreisen sind alle anfallenden Nebenleistungen und Erschwernisse vergütet. Nichtstandard-Netzanschlüsse und Netzanschlüsse größer DN 50 werden nach den Einzelpositionen des Fachgewerks abgerechnet.

**46.21.10.30 Umbindung Wasser-Netzanschluss**
StL-Nr. 246211030
Die Position umfasst sämtliche Arbeiten, die im Rahmen
der Umbindung eines Wasser-Netzanschlusses erforderlich
 sind. Dazu gehören:
Trennung der alten Netzanschlussleitung von der
bestehenden Wasserversorgungsleitung.
Anbindung der neuen Netzanschlussleitung an die neue
Wasser-Versorgungsleitung.
Verlegung der Netzanschlussleitung gemäß den
technischen Anforderungen.
Einbau, Ausbau oder Wechsel von Absperreinrichtungen,
sofern für diesen Netzanschluss erforderlich.
Information der betroffenen Hausbewohner über die
bevorstehenden Arbeiten mit einer Vorlaufzeit von
mindestens drei Tagen.
Verpflichtender Austausch des vorhandenen
Freistromventils oder des Oberteils der
Hauptabsperreinrichtung (HAE) bis DN 50.
Durchführung einer Sichtprüfung des Netzanschlusses
zur Sicherstellung der fachgerechten Installation.
Spülung der Leitung, um Verunreinigungen zu entfernen
und die einwandfreie Funktion zu gewährleisten.
Diese Arbeiten sind unter Berücksichtigung der
geltenden technischen Vorschriften und
Qua-litätsstandards auszuführen.
Abrechnung: Stück Wasser-Netzanschluss
Menge: 2,000 Stüc

### 98

#### 98.38

##### 98.38.61 Kein Text vorhanden.

**98.38.61.40 Saugbagger inkl. Bedienung und Hilfskraft**
StL-Nr. 198386140
Saugbaggerarbeiten inklusive Bedienpersonal und einer
Hilfskraft.
Die Abrechnung erfolgt nach Einsatzzeit vor Ort
zuzüglicher einer Stunde An- und Abfahrt.
Die Abrechnungseinheit sind Stunden.
Menge: 8,000 Std.

#### 98.39

##### 98.39.22

**98.39.22.01 Verkehrssicherung und -Lenkung für Rohrgräben**
StL-Nr. 198392201
Verkehrssicherung und Lenkung für Rohrgräben in
Fahrbahnen, Nebenanlagen und nicht öffentlichen
Bereichen ausgenommen Hausanschlussleitungen.
Verkehrssicherung von Baustellen und aller zugehörigen
Baustellenteilen nach den einschlägigen Vorschriften
und Verkehrsbehördlichen Anordnungen einschließlich der
 erforderlichen Verkehrs- und Hinweiszeichen Schutz-
und Sicherheitseinrichtungen aufbauen, vorhalten,
unterhalten und abbauen inkl. der erforderlichen
Betriebskosten (einschließlich vorübergehendem
Entfernen oder Ungültig machen von Verkehrszeichen und
-Leiteinrichtungen).Die Verkehrssicherung und -Lenkung
ist entsprechend dem Baufortschritt anzupassen. Das
Umbauen, Umsetzen ist mit einzurechnen. Die Benötigten
Flächen sind anschließend in den geplanten oder
Originalzustand zu versetzen. Verkehrslenkungsmaßnahmen
 außerhalb des Baustellenbereiches werden separat
beauftragt.
Abgerechnet wird nach lfdm. Leitungsgraben. Baugruben
werden übermessen.
Menge: 520,000 lfdm

**98.39.22.02 Verkehrssicherung und -Lenkung für Baugruben**
StL-Nr. 198392202
Verkehrssicherung und Lenkung für Baugruben
(ausgenommen Hausanschlussbaugruben), die nicht im
Zusammenhang mit Rohrgräben stehen, und aller
zugehörigen Baustellenteilen nach den einschlägigen
Vorschriften und Verkehrsbehördlichen Anordnungen
einschließlich der erforderlichen Verkehrs- und
Hinweiszeichen Schutz- und Sicherheitseinrichtungen
aufbauen, vorhalten, unterhalten, beleuchten und
abbauen inkl. der erforderlichen Betriebskosten
(einschließlich vorübergehendem Entfernen oder Ungültig
 machen von Verkehrszeichen und -Leiteinrichtungen).
Die Verkehrssicherung und -Lenkung ist entsprechend dem
 Baufortschritt anzupassen. Die Benötigten Flächen sind
 anschließend in den geplanten oder Originalzustand zu
versetzen.
Abgerechnet wird nach Stück Baugrube.
Menge: 4,000 Stüc

**98.39.22.03 Rohrgraben für Netzanschlussleitungen in Asphaltbefestigtenoberflächen**
StL-Nr. 198392203
Herstellung von Rohrgräben in Asphaltoberflächen für
Netzanschlüsse aller Medien und Medienkombinationen.
In der Position einzurechnen sind alle erforderlichen
Leistungen des Gewerks 10, die zur Erstellung und
Verfüllung der Gräben und Baugruben notwendig sind.
Einschließlich Verkehrssicherung und -lenkung,
Überbrückung von Leitungsgräben und Baugruben,
Oberflächenaufbruch, GaLa Rückbau, Transporte,
Bodenaushub in allen Homogenbereichen, Handschachtung,
Verbau, Lieferung und Einbau von Verfüllmaterial ggf.
kompletter Bodenaustausch, Gärtnerische Arbeiten,
Abfuhr von unbrauchbaren / überschüssigen Material zu
einer geeigneten und genehmigten Verwertungsanlage.
Aushubtiefe bis 1,25 m, örtliche Überschreitung der
Aushubtiefe auf 10 % der Gesamtrohrgrabenlänge wird
nicht gesondert vergütet.
Abrechungslänge ist die Länge der NAL von Achse der
Versorgungsleitung bis Gebäudeaußenkante abzüglich der
Länge in geschlossener Bauweise. Baugruben die in
direkter Verbindung mit Rohrgräben stehen, gelten als
seitliche Verbreiterung des Rohrgrabens und sind in die
 Rohrgrabenposition einzurechnen.
Die Position gilt auch für Pflasteroberflächen mit
Asphaltüberzug.

Abrechnung:  nach lfdm. Netzanschlussleitungsgraben;
Baugruben werden übermessen.
Menge: 4,000 lfdm

**98.39.22.04 Rohrgraben für Netzanschlussleitungen in Platten- oder Pflasteroberflächen**
StL-Nr. 198392204
Herstellung von Rohrgräben in Platten- oder
Pflasteroberflächen für Netzanschlüsse aller Medien und
 Medienkombinationen.
In der Position einzurechnen sind alle erforderlichen
Leistungen des Gewerks 10, die zur Erstellung und
Verfüllung der Gräben und Baugruben notwendig sind.
Einschließlich Verkehrssicherung und -lenkung,
Überbrückung von Leitungsgräben und Baugruben,
Oberflächenaufbruch, GaLa Rückbau, Transporte,
Bodenaushub in allen Homogenbereichen, Handschachtung,
Verbau, Lieferung und Einbau von Verfüllmaterial ggf.
kompletter Bodenaustausch, Gärtnerische Arbeiten,
Abfuhr von unbrauchbaren / überschüssigen Material zu
einer geeigneten und genehmigten Verwertungsanlage.
Aushubtiefe bis 1,25 m, örtliche Überschreitung der
Aushubtiefe auf 10 % der Gesamtrohrgrabenlänge wird
nicht gesondert vergütet.
Abrechungslänge ist die Länge der NAL von Achse der
Versorgungsleitung bis Gebäudeaußenkante abzüglich der
Länge in geschlossener Bauweise. Baugruben die in
direkter Verbindung mit Rohrgräben stehen, gelten als
seitliche Verbreiterung des Rohrgrabens und sind in die
 Rohrgrabenposition einzurechnen.
Abrechnung: nach lfdm. HausNetzanschlussleitungsgraben;
 Baugruben werden übermessen
Menge: 6,000 lfdm

**98.39.22.09 Einzelbaugrube für Netzanschlussleitungen in sonstigen Oberflächen herstellen**
StL-Nr. 198392209
Herstellung von Einzelbaugruben in sonstigem
Oberflächen für Netzanschlüsse aller Medien und
Medienkombinationen bis zu einer Baugrubentiefe von
1,75 m.
In der Position einzurechnen sind alle erforderlichen
Leistungen des Gewerks 10, die zur Erstellung und
Verfüllung der Gräben und Baugruben notwendig sind.
Einschließlich Verkehrssicherung und -lenkung,
Überbrückung von Leitungsgräben und Baugruben,
Oberflächenaufbruch, GaLa Rückbau, Transporte,
Bodenaushub in allen Homogenbereichen, Handschachtung,
Verbau, Lieferung und Einbau Verfüllmaterial ggf.
kompletter Bodenaustausch, Gärtnerische Arbeiten,
Abfuhr von unbrauchbaren / überschüssigen Material zu
einer geeigneten und genehmigten Verwertungsanlage.
Einzelbaugruben sind Baugruben, die keine direkte
Verbindung zu Rohrgräben haben.
Bei unterschiedlichen Oberflächen im Baugrubenbereich
kommt die jeweils höherwertige Oberfläche zur
Abrechnung.
Abrechnung: Stück Baugrube
Menge: 1,000 Stüc

### 99 Kein Text vorhanden.

#### 99.00 Kein Text vorhanden.

##### 99.00.00 Kein Text vorhanden.

**99.00.00.10 Herstellen eines Stahlwiderlagers im Erdreich**
StL-Nr. 199000010
Liefern, Herstellen und fachgerechtes Einbauen eines
Stahlwiderlagers zur Aufnahme von Rohrleitungs- oder
Bau-werkslasten gemäß Ausführungsplanung und nach DVGW
-  Regelwerk GW 310.Das Bauteil verbleibt dauerhaft im
Boden.Einschließlich aller erforderlichen
Nebenarbeiten.Erbringen eines statischen Nachweises für
 Tragfähigkeit, Gebrauchstauglichkeit und
DauerhaftigkeitErstellung von Werkstatt- und
MontagezeichnungenPrüfzeugnisse und Materialnachweise
(z.B. 3.1-Zeugnis nach EN 10204)MaterialienBaustahl
S355 nach DIN EN 10025 oder gleichwertigBauteile mit
CE-Kennzeichnung gemäß BauPVOSchweißarbeiten nach DIN
EN ISO 3834Korrosionsschutz nach DIN EN ISO 12944 oder
nach geotechnischen VorgabenMaterial geeignet für
dauerhaften Verbleib im
ErdreichAusführungsbestimmungenHerstellung gemäß
Ausführungsplanung und statischen VorgabenEinbau in
vorbereitete Baugrube nach DIN 4124Sicherstellung der
Lage- und HöhengenauigkeitVerdichtung der Hinterfüllung
 gemäß ZTV E-StBDokumentation der Einbautiefe, Lage und
 MaterialkennwerteNachweisStatischer Nachweis des
StahlwiderlagersNachweis der Boden-Bauwerk-Interaktion
(Erddruck, Bettung, Setzungen)Nachweis der
Dauerhaftigkeit (Korrosion, Ermüdung falls
relevant)Nachweis der SchweißverbindungenPrüfprotokolle
 und Materialzeugnisse
Menge: 1,000 Stüc

**99.00.00.20 Herstellen eines Betonwiderlagers (Riegel) im Erdreich**
StL-Nr. 199000020
Herstellen eines Betonwiderlagers (Riegel) zur Aufnahme
 von Rohrleitungs- oder Bauwerkslasten gemäß
Ausfüh-rungsplanung und nach DVGW -  Regelwerk GW 310.
Einschließlich aller NebenleistungenDie Konstruktion
wird vollständig im Erdreich eingebaut und verbleibt
dauerhaft im Boden.Einschließlich aller erforderlichen
Nebenarbeiten.Besondere LeistungenErbringen eines
statischen Nachweises für das BetonwiderlagerErstellung
 von Schal- und BewehrungsplänenLieferung zusätzlicher
Bewehrung über den Standard hinausBetonprüfungen (z.¿B.
 Druckfestigkeit, Konsistenz) über das Regelmaß
hinausggf. Bodenmechanische Zusatzuntersuchungenggf.
Nachweis der Dauerhaftigkeit bei besonderen
Bodenverhältnissen (z.B. Sulfatangriff)MaterialienBeton
 gemäß DIN EN 206 / DIN 1045-2, Expositionsklassen nach
 Planung(z.B. XC2/XC3, ggf. XA-Klassen bei chemisch
aggressivem Boden)Bewehrungsstahl B500B nach DIN
488Schalungsmaterial nach DIN 18202
(Ebenheitstoleranzen)Betondeckung gemäß statischer
Vorgabe und ExpositionsklasseMaterial geeignet für
dauerhaften Verbleib im
ErdreichAusführungsbestimmungenHerstellung gemäß
Ausführungsplanung und statischen VorgabenEinbau in
vorbereitete Baugrube nach DIN 4124Sicherstellung der
Lage- und HöhengenauigkeitFachgerechtes Einbringen,
Verdichten und Nachbehandeln des BetonsHinterfüllung
und Verdichtung gemäß ZTV E-StBDer sich aus dem
Betoneinbau ergebende Mindereinbau von Boden ist
preislich abgegolten, so dass eine Minderung der
Leistungen des Einbaus entfälltDokumentation der
Einbautiefe, Lage, Betonrezeptur und
BetonnachbehandlungEinhaltung der Betontemperatur- und
Witterungsvorgaben (z.B. DIN 1045-3)Statischer Nachweis
 des BetonwiderlagersNachweis der
Boden-Bauwerk-Interaktion (Erddruck, Bettung,
Setzungen)Nachweis der Dauerhaftigkeit
(Expositionsklassen, Betondeckung, chemische
Angriffe)Nachweis der Bewehrung (Mengen, Lage,
Überdeckung)Prüfprotokolle (z.B. Frischbeton,
Festbeton, Lieferscheine)
Menge: 1,000 Stüc

**99.00.00.30 Koordinierung mit nachfolgendem Straßenbauunternehmer einschließlich Vorhaltun**
StL-Nr. 199000030
Der Auftragnehmer hat sämtliche zur ordnungsgemäßen
Leistungserbringung erforderlichen
Koordinierungsleistun-gen mit dem nachfolgenden, durch
den Auftraggeber beauftragten Straßenbauunternehmer
auszuführen.Der Leistungsumfang umfasst
insbesondere: Abstimmung der Bauabläufe, Bauphasen,
Termine und technischen Schnittstellen,laufende
Koordinierung des Baufortschritts mit dem nachfolgenden
 Straßenbauunternehmer,abschnittsweise Freigabe der
fertiggestellten Bauabschnitte zur Durchführung der
Oberflächenwiederherstellung,rechtzeitige
Bereitstellung aller für die
Oberflächenwiederherstellung erforderlichen
Informationen, Aufmaße, Be-standsdaten und sonstigen
Unterlagen,Abstimmung der Ausführung unter
Berücksichtigung der verkehrsbehördlichen Anordnung
sowie der darin festgeleg-ten Auflagen, Fristen und
Verkehrsführungen,unverzügliche Information des
nachfolgenden Unternehmers über Terminänderungen,
Behinderungen oder sonstige Umstände mit Auswirkungen
auf die Oberflächenwiederherstellung.Der Auftragnehmer
hat seine Arbeiten so zu planen und auszuführen, dass
die Oberflächenwiederherstellung durch den
nachfolgenden Straßenbauunternehmer entsprechend dem
Baufortschritt und den Vorgaben der
verkehrsbehörd-lichen Anordnung ohne vermeidbare
Behinderungen erfolgen kann.Weiterhin hat der
Auftragnehmer die von ihm eingerichteten Absperr-,
Sicherungs- und Verkehrslenkungseinrichtun-gen für die
Dauer der Arbeiten des nachfolgenden
Straßenbauunternehmers vorzuhalten, zu kontrollieren,
zu warten und gegebenenfalls an die Bauabläufe
anzupassen, soweit dies zur Aufrechterhaltung der
Verkehrssicherung und zur Einhaltung der
verkehrsbehördlichen Anordnung erforderlich ist. Die
Verkehrssicherung darf erst nach Fertigstellung der
Oberflächenwiederherstellung und Freigabe des
jeweiligen Bauabschnitts für den Verkehr zurückgebaut
werden.Sämtliche Leistungen für Koordinierung,
Abstimmung, Vorhaltung, Unterhaltung und Anpassung der
Verkehrssiche-rung sind in die Einheitspreise
einzukalkulieren und werden nicht gesondert vergütet.
Menge: 1,000 Stue

**99.00.00.50 Abbruch rechteckiges Schachtsegment und Verschluss des Schachtes**
StL-Nr. 199000050
Abbruch des vorhandenen rechteckigen Schachtaufbaus aus
 Beton/Stahlbeton bis zu einer Tiefe bzw. Höhe von max.
 1,00 m einschließlich Lösen, Aufnehmen, Laden und
fachgerechter Entsorgung des anfallenden
Abbruchmaterials.Anschließend dauerhafter Verschluss
des Schachtes durch Herstellung einer bewehrten
Stahlbetonplatte in Ortbetonbauweise. Die
Stahlbetonplatte ist statisch ausreichend zu
dimensionieren, einschließlich erforderlicher
Schalungs-, Bewehrungs- und Betonierarbeiten. Anschluss
 an den vorhandenen Schachtkörper
herstellen.Schachtinnenabmessungen: 80 × 80
cmEinschließlich aller Nebenleistungen, Befestigungs-
und Anpassungsarbeiten sowie sämtlicher Materialien,
Geräte- und Personalkosten.
Menge: 1,000 Mete

USt %: 19,00
